# ROHBAUARBEITEN
Angebotsaufforderung (GAEB 90, DA83)
Eröffnung: 05.03.08 10:00
Ende der Zuschlagsfrist: 04.04.08
Währung: EUR
Auftraggeber: Seelsorgeeinheit Bad Schönborn- Kronau, Pfarrer Wolfgang Kes

## ROHBAUARBEITEN
Datum: 04.02.08

*Hinweis*
Bauvorhaben:
Kindergarten St. Franziskus
Stefanienstraße 7, Flst.Nr. 268/6
76709 Kronau

Bauherr:
Seelsorgeeinheit Bad Schönborn- Kronau
Pfarrer Wolfgang Kesenheimer
Kirrlacher Straße 4, 76709 Kronau

Die Seelsorgeeinheit Bad Schönborn- Kronau plant den
Abbruch des vorhandenen Kindergartens und den Neubau
eines 5- gruppigen Kindergartens an gleicher Stelle.
Der Neubau wird als 3- geschossiger Massivbau mit einem
 Dachgeschoss als Holzrahmenbau errichtet.
An der Südgrenze wird der Neubau als Grenzbebauung
errichtet.

Zugang / Zufahrt:
Die Zufahrt erfolgt über die Stefanienstraße.

*Hinweis*
1.0 Umgebung:
Auf dem umgebenden Parkgelände außerhalb des
Baustellengeländes ist das Befahren, Parken von
Fahrzeugen sowie Lagern von Material untersagt (auch
kurzfristig). Schäden an Grünanlage, Bäumen etc. gehen
zu Lasten des Verursachers.
Einschränkungen:
Der Betrieb des angrenzenden Kindergartens in der
Neustraße läuft während der Dauer der Bauarbeiten
weiter. Lager- und Arbeitsflächen können nur in dem auf
 dem Baustelleneinrichtungsplan dargestellten Umfang in
 Anspruch genommen werden. Die Arbeiten haben
unter Rücksichtnahme auf den Betrieb des benachbarten
Kindergartens sowie der Anwohner stattzufinden. Es
dürfen nur hochschallgedämmte Maschinen verwendet
werden. Die Sicherung der Baustelle muss den besonderen
 Anforderungen an den Kindergartenbetrieb
entsprechen bzw. die Anwesenheit von Kindern
berücksichtigen.
Baumschutz:
Die Sträucher und Bäume in der angrenzenden Grünanlage
sind zu schützen, insbesondere das Wurzelwerk der
Bäume.
Sämtliche Arbeiten haben in Absprache mit der
Bauleitung zu erfolgen.

2.0 Witterungsschutz / Schutz Bausubstanz
Der Schutz der eigenen Bauleistung sowie des
bestehenden Gebäudes vor Regen und sonstigen
Witterungseinflüssen ist jederzeit zu gewährleisten und
 in die Einheitspreise der Positionen einzurechnen,
sofern nachfolgend keine gesonderten Positionen dafür
ausgewiesen wurden.
Gleiches gilt für den Schutz der vorhandenen
Bausubstanz, die bei sämtlichen Arbeiten dauerhaft vor
Beschädigungen zu schützen ist. (z.B. Abdecken und
Abkleben von Fensterbrüstungen, Fensterrahmen,
Bodenbelägen etc.)

3.0 Bauleitung AN
Vom AN ist ein verantwortlicher Bauleiter / Vorarbeiter
 zu benennen, der der deutschen Sprache mächtig ist.
Dieser ist mit einem Notfall - Handy auszurüsten, um
bei Notfällen jederzeit erreichbar zu sein.

4.0 Entsorgung von Abfällen / Abbruchmaterial
Wird in den nachfolgenden Positionen Entsorgung
gefordert bedeutet dies, dass das betreffende Material
in das Eigentum des AN übergeht. Das Material ist vom
AN selbständig und auf eigene Kosten nach Sorten
getrennt zu entsorgen und unverzüglich von der
Baustelle zu entfernen.
Anfallender Bauschutt, Verpackungsmaterialien etc. sind
 vom AN selbständig und auf eigene Kosten nach Sorten
getrennt zu entsorgen.
Auf Verlangen ist ein Nachweis über die ordnungsgemäße
und fachgerechte Entsorgung vorzulegen. (Wiegescheine +
 Belege Deponierung)

5.0 Arbeitsablauf:
Die Arbeiten haben in Abstimmung mit den anderen am Bau
 beschäftigten Gewerken zu erfolgen. Die Leistungen
sind in zeitlichen Abschnitten zu erbringen.

6.0 Materialtransport
Sofern keine gesonderten Positionen ausgewiesen sind,
ist der An- bzw. Abtransport sämtlicher Baustoffe von
und bis zur jeweiligen Verwendungsstelle bzw. zum
Lagerplatz Sache des AN und in die Einheitspreise
einzurechnen. Eventuelle Mitbenutzung von kränen
 oder Fördergeräten anderer Auftragnehmer ist mit
diesen direkt zu klären und zu verrechnen.

7.0 Abrechnung:
Abschlags- und Schlußrechnungen werden nur zusammen mit
 einem prüfbaren Aufmaß freigegeben. Das Aufmaß ist mit
 den  Positionsnummern des Leistungsverzeichnisses
versehen zu ordnen. Die Abrechnung erfolgt nach
Planaufmaß. Auf Verlangen sind
Aufmaßpläne/Skizzen mit nachvollziehbaren Darstellungen
 der Leistung sowie den Maßen versehen zusammen mit der
 Rechnung einzureichen.  In jeder Rechnung sind Wert
und Umfang aller bisher erbrachten Leistungen
aufzuführen. Bereits geleistete
Abschlagszahlungen sind am Schluß der Rechnungen
einzeln aufzuführen und abzuziehen.

Für nachträglich nicht überprüfbare Leistungen ist vor
Ausführung bzw. Verhinderung der Prüfbarkeit ein
gemeinsames Aufmaß zu beantragen.

Abrechnungseinheiten: (Mengeneinheiten nach GAEB -
Richtlinien)

d = Tag  h = Stunden
Mt = Monat  psch = pauschal
St = Stück  Wo = Woche
md = Meter x Tage
m2Wo = Quadratmeter x Wochen
Std = Stück x Tage

Es wird empfohlen, vor Angebotsabgabe die örtlichen
Gegebenheiten zu besichtigen.

8.0 Baustelleneinrichtung
Sofern keine gesonderten Positionen vorgesehen sind,
ist das Einrichten, Vorhalten und Räumen der
Baustelleneinrichtung für sämtliche Positionen des
Leistungsverzeichnisses in die Einheitspreise der
Positionen einzurechnen. Ebenso das Einholen amtlicher
Genehmigungen, Beantragung von Straßensperren etc.
Evtl. anfallende Genehmigungsgebühren sind dem AG ohne
jegliche Aufschläge zu berechnen.

Geräte, Werkzeuge, Gerüste und Hebezeuge sowie sonstige
 Betriebsmittel, die zur vertragsgemäßen Durchführung
der Bauleistungen erforderlich sind, auf die Baustelle
bringen, bereitstellen und betriebsfertig aufstellen
einschl. der dafür notwendigen
Arbeiten.

9.0 Bieterangaben Hersteller / Fabrikat
Sind in den Positionstexten Produkte mit Angaben zum
Hersteller ausgeschrieben, hat der  Bieter  die
Möglichkeit, gleichwertige Produkte anzubieten. Diese
sind in der entsprechenden Position auszuweisen.
Nachweis der Gleichwertigkeit siehe KEVM. In den
jeweiligen Einzelpositionen ist die angebotene Leistung
 mit Fabrikat und Typ anzugeben. Sofern systembedingt
Produkte aufeinander abgestimmt sein müssen, ist dies
auch bei als gleichwertig angebotenen Produkten zu
gewährleisten.

Beispiel:

Ausgeschriebenes Fabrikat:

Hersteller:  Müller
Typ:  ABC

Angebotenes Fabrikat:

Hersteller:  Schmidt
Typ:  XYZ

*Hinweis*
1.0  Gegenstand der Leistungsbeschreibung:

  Abbrucharbeiten
  Erdarbeiten
  Entwässerungskanalarbeiten
  Beton- und Stahlbetonarbeiten
  Abdichtungsarbeiten
  Maurerarbeiten

2.0  Ausführung

Die Ausführung der Arbeiten erfolgt nach den
einschlägigen DIN - Normen und den anerkannten Regeln
der Technik. Die Regelungen der UVV sind zu beachten.

3.0  Ausführungsunterlagen

Ausführungsgrundlagen sind freigegebene
Architektenpläne oder Unterlagen von Sonderfachleuten.

4.0  Baustelleneinrichtung

Die Baustelleneinrichtung enthält sämtliche zur
vollständigen Erbringung der Leistungen des AN
erforderlichen Geräte, Versorgungseinrichtungen,
Arbeits-und Schutzgerüste, Sicherungseinrichtungen,
Bauzaun, Beleuchtung etc.
Die erforderlichen Nutzungsgenehmigungen sind vom AN zu
 beantragen und mit den zuständigen Behörden
abzustimmen. Anfallende Gebühren sind gegen Nachweis zu
 berechnen.

Die Baustelleneinrichtung ist für die Dauer der
vertraglichen Ausführungsfrist vorzuhalten.
Weitergehende Vorhaltung wird nach den dafür
vorgesehenen Positionen verrechnet. Der Abbau der
Baustelleneinrichtung darf nur nach Absprache mit der
Bauleitung
erfolgen und ist rechtzeitig mitzuteilen.

5.0  Erdarbeiten:

Die Aushubmenge ist vor Beginn der Arbeiten zu
ermitteln. Abgerechnet wird die durch
Nivellement/Geländeskizzen ermittelte Menge.

Das Verfüllen und Einebnen / modellieren des Geländes
erfolgt in Absprache mit der Bauleitung.

Im Bereich von Nachbarbebauungen ist auf die vorhandene
 Tiefe der Fundamente zu achten. Eventuell
erforderliche Unterfangungen sind in Absprache mit der
Bauleitung / Statiker zu erbringen.

Bauseits wird die Grenzbebauung auf der Südseite des
Grundstücks im Düsenstrahlverfahren vorab unterfangen.
Dafür erforderliche Grabarbeiten, Baggerarbeiten etc.
sind auf Nachweis vor Beginn der Aushubarbeiten zu
erbringen.

6.0  Abdichtungsarbeiten:

Die Geländeoberkanten sind in Abstimmung mit der
Bauleitung festzulegen und zu markieren. Eine
gesonderte Vergütung hierfür erfolgt nicht.

7.0  Entwässerungskanalarbeiten:

Die Leistungen enthalten das Liefern, Verlegen,
Einnivellieren und  Anschließen der Grundleitungen
einschl. des Vorbereitens des Untergrundes.
Im Arbeitsraum verlaufende Leitungen sind im Zuge des
Verfüllens der Baugrube einzubauen, eine zusätzliche
Vergütung für Leitungsgräben erfolgt nicht.

8.0  Beton- und Stahlbetonarbeiten:

Das Einbringen von Leerrohren ist möglichst vor
Verlegen der Bewehrung zu ermöglichen.
In die Stürze, Ringanker etc. sind sämtliche
Absprießarbeiten und sonstigen Leistungen die zum
Herstellen erforderlich sind einzurechnen, soweit keine
 besonderen Positionen vorgesehen wurden.

9.0  Maurerarbeiten:

Sämtliche Schlitze, Aussparungen etc. sind im Zuge der
Maurerarbeiten herzustellen. Bei senkrechten
Wandschlitzen ist mindestens jede zweite Schicht im
Verband mitzumauern.

10.0  Preisstellung

Sind nach Ansicht des Bieters zur fachgerechten,
vollständigen Ausführung der Gesamtleistung weitere im
Leistungsverzeichnis nicht enthaltene Leistungen
notwendig, so sind diese Leistungen auf Beiblättern
nach dem Muster des Leistungsverzeichnisses zu
bezeichnen und zu kalkulieren. Die Beiblätter sind dem
Angebot beizufügen.
Hebezeuge und Gerüste, auch über 2,00 m
Arbeitsbühnenhöhe sind einzurechnen.

11.0 Maßtoleranzen

Für die Größe, Rechtwinkligkeit und Höhenlage der
Fensteröffnungen werden erhöhte Anforderungen an die
Maßhaltigkeit gestellt.
Die Abweichung von den vorgegebenen Maßen, Höhe uber
RFB etc. darf maximal 5 mm betragen.

12.0  Plananlagen (Vorabzug)

Werkpläne:
440 WP 001 Grundriss Untergeschoss 2018-01-28
440 WP 002 Grundriss Erdgeschoss 2018-01-28
440 WP 003 Grundriss Obergeschoss 2018-01-28
440 WP 004 Grundriss Dachgeschoss 2018-01-28
440 WP 006 Schnitt A-A 2018-01-28
440 WP 010 Schnitt E-E 2018-01-28
440 WP 012 Ansicht West 2018-01-28
440 WP 013 Ansicht Nord 2018-01-28
440 WP 014 Ansicht Ost 2018-01-28
440 WP 015 Ansicht Süd 2018-01-28
440 WP 016 Bodenplatte 2018-01-28

Statikpläne:
S0a-Bodenplatte
S1a-DüUG
S2a-DüEG
S3a-DüOG

Bodengutachten Text+Anlagen

*Hinweis*
Zusätzliche Technische Vertragsbedingungen für
Erdarbeiten + Abwasserkanalarbeiten
Es gelten die DIN Vorschriften der VOB, die übrigen
gültigen DIN-Empfehlungen, VDI- und DVGW-Richtlinien.
Die besonderen örtlichen Vorschriften, die
Entwässerungssatzung der Stadt bzw. Gemeinde (der
Bieter hat sich vor Angebotsabgabe eigenverantwortlich
über die örtlichen Gegebenheiten zu informieren) sowie
die geltenden Unfallverhütungsvorschriften.
insbesondere gelten:
DIN 18 300  Erdarbeiten
DIN 18 301  Bohrarbeiten
DIN 18 304  Ramm- Rüttel- und Pressarbeiten
DIN 18 303  Verbauarbeiten
DIN 18 305  Wasserhaltungsarbeiten, Drainagearbeiten
DIN 18 306  Entwässerungskanalarbeiten
DIN 18 381  Gas- Wasser und
Abwasserinstallationsarbeiten innerhalb von
  Gebäuden
DIN 4124  Baugruben und Gräben
DIN 4123  Gebäudesicherung im Bereich von
Ausschachtungen,
  Gründungen und Unterfangungen
DIN 1986  Grundstücksentwässerunganlagen
DIN 18 319  Rohrvortriebsarbeiten

Allgemein:
DIN 4109  Schallschutz im Hochbau
DIN 4102  Brandverhalten von Baustoffen und Bauteilen
UVV  Unfallverhütungsvorschriften

Zu beachten sind ferner die Auflagen der Baugenehmigung und die Forderungen des Gewerbeaufsichtsamtes und der Berufsgenossenschaft. Vorrang
vor allen o.g. Richtlinien hat jedoch zunächst der
Beschrieb im Leistungsverzeichnis.
Der Auftragnehmer hat sich vor Beginn der Arbeiten bei
den zuständigen Behörden und Versorgungsträgern über
die Lage im Bereich der Baugrube liegenden eventuell
befindlichen Ver- u.Entsorgungsleitungen zu informieren
 Geologische Verhältnisse und der
Grundwasserstand sind dem Baugrundgutachten zu
entnehmen.
Rohrverlegung: Die Rohre sind in gerader Flucht mit dem
 Visierkreuz im angegebenen Gefälle nach den
vorgegebenen Entwässerungsplänen zu verlegen.
Vor Beginn der Arbeiten hat der Unternehmer jedoch voll
 verantwortlich das Gefälle zum Hauptsammler zu
überprüfen sowie Lage und Anzahl von vorhandenen
anderen Leitungen.
Die Entwässerungsgrundleitungen dürfen nur von Firmen
verlegt werden, die von der Gemeinde/Stadt eine gültige
 Zulassung besitzen. Die Entwässerung darf nur nach den
 genehmigten Plänen ausgeführt werden, d.h. sämtliche
Planunterlagen des Auftragnehmers sind
 vor der Ausführung genehmigen zu lassen, sofern sie
von den Planunterlagen des Auftrag- gebers abweichen
sollten.
Die Abnahme und Druckprobe nach DIN 4033:
Die gesamten Entwässerungsleitungen sind vor der
Verfüllung der Gräben von der Bauleitung bzw.
Fachbauleitung (Ingenieurbüro) und evtl. vom
zuständigen Tiefbauamt abnehmen zu lassen. Für die
Dichtigkeit der Rohrleitungen haftet der Auftragnehmer.
Über die verlegten Leitungen sind genaue Revisionspläne
 mit allen Maßeintragungen zu fertigen (1 Datenträger +
 2 Normalpausen).

Verlegung der Entwässerungsgrundleitungen nach DIN 4033
 einschließlich Auflager (mind. 15 cm), Einbettung und
Überdeckung (mind. 15 cm) aus Sand oder Feinkies. Bei
Kreuzungen sind die Leitungen mit einem Dehnungspolster
 zu umwickeln (z.B.
Mineralwollematten), damit bei eventuellen Setzungen
die Leitungen nicht beschädigt werden können.

Die Arbeiten in den vorgenannten Abschnitten sind in
die Einheitspreise mit einzukalkulieren. Erdarbeiten:
Die Erdarbeiten für die Abwasserkanalarbeiten und
Ver-/Entsorgungsleitungen (z.B. Gas- und
Wasserleitungen) werden gesondert vergütet (siehe Titel
Erdarbeiten).
Der Mutterboden und das übrige Aushubmaterial ist
getrennt zu lagern (Lagerung nur bedingt auf dem
Gelände möglich und nur in Abstimmung mit dem
Bauherrn). Aussortieren von groben Steinen (größer als
8 cm) vor Wiedereinbau des Aushubmaterials und
Entsorgung des verdrängten Aushubmaterials.

Wichtig für die Kalkulation:
Alle Preise sind Festpreise für die gesamte Bauzeit
Alle Materialien und Geräte sind, soweit nichts anderes
 gesagt ist, betriebsfertig zu liefern und zu
montieren. Alle Leistungen umfassen auch die Lieferung
der dazugehörenden Stoffe u. Bauteile einschl.
Transport, Abladen und Lagern auf der Baustelle. Das
Fabrikat ist stets anzugeben, falls dies nicht
vorgeschrieben ist.

Massen sind gleich: Stück; lfdm; m²; m³ oder kg
Insgemeinkosten: Für Transport der Materialien und
Werkzeuge frei Baustelle Vorhalten und Rücktransport
der letzteren, Verpackungs- und Frachtvorlagen,
Baubeaufsichtigung und Überwachung der Montage.
Diese Kosten sind im Leistungsverzeichnis nicht
gesondert aufgeführt und sind in die Einheitspreise mit
 einzukalkulieren.

Planung und Ausführungsüberwachung:
Änderungen an der dieser Ausschreibung zugrunde
liegenden Planung sowie an deren Ausführung sind nur
mit schriftlicher Zustimmung der Fachbauleitung
zulässig. Sämtliche Planunterlagen sind vor der
Ausführung von der Fachbauleitung genehmigen zu lassen,
soweit diese Unterlagen nicht dem Bieter geliefert
werden.

Auskünfte  sowie Einsicht der Pläne beim planenden
Ingenieurbüro:
KW2 Beratende Ingenieure PartGmbB
Rappenstr.13
76227 Karlsruhe
Tel 0721 597916-0
Fax 0721 597916-90

### 01 BAUSTELLENEINRICHTUNG Die Baustelleneinrichtung enthält sämtliche zur vollständigen Erbringung der Leistungen des AN erforderlichen Geräte, Versorgungseinrichtungen, Kran, Arbeits-und Schutzgerüste, Sicherungseinrichtungen, Bauzaun, Beleuchtung, etc. , soweit keine gesonderten Positionen ausgewiesen wurden. Die erforderlichen Schutzmaßnahmen, Geländer, Absperrungen, Abdeckungen, Abklebungen etc. sowie alle erforderlichen Unterstützungen, Hilfskonstruktionen, Absprießungen usw. sind in die Einheitspreise der Positionen einzurechnen. Nach Abschluss der Rohbauarbeiten wird für die Dach- und Fassadenarbeiten bauseits ein Arbeitsgerüst gestellt.

**01.10 Baustelleneinrichtung**
Einrichten, Räumen und Vorhalten der
Baustelleneinrichtung.
Die Vorhaltung der Baustelleneinrichtung für die Dauer
der vertraglichen Arbeiten ist einzurechnen. Die
Vorhaltung endet nach Ablauf der vertraglichen
Ausführungsfrist und erfolgter Abnahme, jedoch nicht
vor Fertigstellung der Arbeiten einschl. der
Mängelbeseitigung. Darüber hinausgehende Vorhaltekosten
 werden nach den im LV vorgesehenen Positionen
vergütet, ausgenommen Nebenleistungen nach VOB.
Fertigstellung bzw. Beginn und Ende der Vorhaltezeiten
sind schriftlich anzuzeigen. Vom AN verursachte
längere Vorhaltezeiten werden nicht vergütet.
Die Mitbenutzung der Baustelleneinrichtung ist den
anderen an der Baustelle beschäftigten Handwerkern zu
gestatten, eventuelle Bedienung (z.B. Kran) ist diesen
direkt zu berechnen.

Vorgesehener Kran:

Ausladung:....................m

Tragkraft an der größten Ausladung:..................kg

(vom Bieter anzugeben)

Nach Abbau der Baustelleneinrichtung ist das Gelände
freizuräumen, zu reinigen und gegebenenfalls die
ursprünglich vorhandene Oberflächenbeschaffenheit
wiederherzustellen.

Vorschriften:

Bei der Durchführung der Baustelleneinrichtung werden
die einschlägigen behördlichen Vorschriften, die
DIN-Normen, die anerkannten Regeln der Technik und die
Unfallverhütungsvorschriften beachtet, insbesondere :
DIN  1199  Drahtgeflecht mit viereckigen Maschen
DIN  18300  Erdarbeiten
DIN  18915  Landschaftsbau
DIN  18920  Schutz von Bäumen, Pflanzen und
Vegetationsflächen bei Baumaßnahmen
RSBB  Richtlinien zum Schutz von Bäumen und Sträuchern
im Bereich von Baustellen
DIN  57832  Straßenverkehrssignalanlagen
UVV  Unfallverhütungsvorschriften
die einschlägigen VDE-Vorschriften
Einheit: psch

**01.20 Schnurgerüst**
Erstellen eines Schnurgerüstes, Ausführung nach Wahl
des AN, einschl. Spanndrähten. Beseitigen des
Schnurgerüstes nach Fertigstellung der Bodenplatte.
Einheit: psch

**01.30 Chemo-Toilette aufstellen, vorhalten, räumen**
Chemo-Toilette aufstellen, vorhalten und räumen,
einschl. Toilettenpapier, wöchentlicher Leerung und
Reinigung, Grundstandzeit 1 Monat.
Menge: 1,000 St

**01.40 Vorhalten Chemo- Toilette**
Gebrauchsüberlassung über die Grundstandzeit von 1
Monat hinaus, vorbeschriebene Chemo- Toilette.
Abrechnung nach Stück x Wochen (StWo)
Menge: 25,000 StWo

**01.50 Vorhaltung Kran**
Vorhaltung Kran einschl. Fernbedienung, Ladegerät etc.,
 für Nachfolgegewerke, nach Ende der vertraglichen
Arbeiten.
Menge: 6,000 Wo

### 02 ABBRUCHARBEITEN

**02.60 Abbruch Mauer Nachbar**
Abbruch und Entsorgung der Grenzwand zum
Nachbargrundstück, aus Mauerwerk (Hohlblocksteine),
beidseitig verputzt, einschl. oberer Abdeckung aus
Dachziegeln.
Das angrenzende Nachbargrundstück ist zu schützen,
Abgrabungen sind auf ein Mindestmaß zu rezuieren.
Menge: 12,000 m3

**02.70 Abbruch Fundamente Nachbarwand**
Abbruch und Entsorgung Fundamente, aus Beton, bewehrt.
Menge: 9,000 m3

### 03 ERDARBEITEN DIN 18300

**03.80 Aushub Baugrube BKL.3/4**
Ausheben der Baugrube, nichtbindiger Boden,
schwach kiesige Sande, in Teilbereich schwach
schluffige, hellbraune Feinsande.

Bodenklassen 3 + 4 nach DIN 18300 Alt
(siehe Bodengutachten Schichtprofile)

Zuordnungsklasse Z 0 nach LAGA

einschl. Einnivellieren der Sohlenhöhe.

Die Aushubmengen sind im Zuge der Aushubarbeiten nach
Sanden / Kiese und tonigen Anteilen zu trennen.

Leistung einschl. Transport bis zum Fahrzeug zur
Lagerung bzw. Entsorgung.
Menge: 2850,000 m3

**03.90 Aushub abschnittsweise**
Zuzlage zur vorbeschriebenen Position Aushub, für das
abschnitts- und lageweise Ausheben des Erdreichs im
Zuge der Unterfangungsarbeiten, Herstellen von Bermen,
Einbau von Schächten, auch mehrfach.
Menge: 250,000 m3

**03.100 Abfahren Aushub / Entsorgen**
Aufladen und Abfahren des Erdaushubs auf Deponie nach
Wahl des AN, einschließlich Aufladen, Transportkosten,
Deponiegebühren etc.
Abgerechnet wird die vor Aushub im gewachsenen Zustand
aufgemessene Menge ohne Aufschüttungsfaktor.
Zuordnungsklasse Z 0.
Menge: 2200,000 m3

**03.110 Entsorgungsnachweise / Beprobung**
Zulage zur vorbeschriebenen Position für das
Herbeiführen der Entsorgungsnachweise, Beprobung und
Untersuchung der für die Entsorgung vorgesehenen
Aushubmenge, chemische Laboranalysen etc. im für die
Entsorgung der vorgesehenen Aushubmenge erforderlichen
Umfang (Laboranalysen nach LAGA Bode, Tabelle II 1.2-2,
 1.2-3 bzw. nach Deponieverordnung BW), einschl. evtl.
erforderlicher zetifizierter Mischprobenentnahmen nach
LAGA PN 98.
Einheit: psch

**03.120 Lagern / Wiedereinbauen Aushub**
Aufladen und Abfahren des zum Wiedereinbau vorgesehen
Aushubs. Lagern auf einer geigneten Fläche nach Wahl
des AN. Wiederaufladen, Transport zur Baustelle und
Einbauen des gelagerten Materials, einschl. lageweisem
Verdichten.
Menge: 650,000 m3

**03.130 Verdichten Sohle**
Schotterunterbau aus Naturmaterial (0/30, Siebkurve für
 Schottertragschichten ZTVT StB 95, bzw. RG-Min StB 93)
 ohne veränderliche feste Bestandteile wie Tonstein,
Ziegel, Gasbeton, etc.n einbauen, Dicke 10 cm.
Einebnen und Verdichten der Baugrubensohle unter der
Bodenplatte, Herstellen des Feinplanums für die
nachfolgenden Arbeiten.
Menge: 790,000 m2

**03.140 Rohrgräben bis 50 cm unter Bodenplatte**
Ausheben und Wiederverfüllen / Verdichten von
Leitungsgräben, für Entwässerungsleitungen, bis DN 150,
Tiefe bis 50 cm, unter der Bodenplatte (im Bereich der
Schottertragschicht)
Menge: 75,000 m

**03.150 Rohrgräben 50-100 cm unter Bodenplatte**
Ausheben und Wiederverfüllen / Verdichten von
Leitungsgräben, für Entwässerungsleitungen, bis DN 150,
Tiefe 50-100 cm, unter der Bodenplatte (im Bereich der
Schottertragschicht)
Menge: 5,000 m

**03.160 Rohrgräben bis 50 cm**
Ausheben und Wiederverfüllen / Verdichten von
Leitungsgräben, für Entwässerungsleitungen, Breite bis
ca. 1,50 m,
Tiefe bis 50 cm
Menge: 15,000 m

**03.170 Rohrgräben ausheben und verfüllen - 150 cm**
Ausheben und Wiederverfüllen / Verdichten von
Leitungsgräben, für Entwässerungsleitungen, bis DN 150,
Tiefe bis 150 cm
Menge: 2,000 m

### 04 Entwässerungsleitungen Steinzeug

*Hinweis*
Abwasserleitung aus Steinzeugrohr DIN EN 295 Teil 1,
Scheiteldruckkraft FN 34 kN/m, innen glasiert,
Steckmuffe Verbindungssystem F DIN EN 295 Teil 1,
verlegen in Auflager aus nichtbindigem Boden,
Auflagerwinkel 90-Grad in vorhandenem Graben, einschl.
Verbindungsmaterial

**04.180 Abwasserleitung aus Steinzeug DN 150**
Menge: 5,000 m

**04.190 Abwasserleitung aus Steinzeug DN 200**
Menge: 5,000 m

*Hinweis*
Zulage für Herstellung eines abgelängten Passstückes
einschl. Manschettendichtung als Dichtung eines
abgelängten Steinzeugrohres, liefern und einbauen,
einschl. Ablängen des Rohres.

**04.200 Zulage für abgelängtes Passstück DN 150**
Menge: 2,000 St

**04.210 Zulage für abgelängtes Passstück DN 200**
Menge: 2,000 St

*Hinweis*
Bogen aus Steinzeug als Zulage, innen glasiert,
15-90-Grad, Verbindungssystem F

**04.220 Bogen DN 150 aus Steinzeug als Zulage**
Menge: 3,000 St

**04.230 Bogen DN 200 aus Steinzeug als Zulage**
Menge: 3,000 St

**04.240 Anschluss an Straßenkanal herstellen Steineug DN 100-150**
Anschluss an Straßenkanal herstellen Steinzeug DN 300
mit Steinzeugstutzen, DIBt zugelassen, liefern und nach
 Rücksprache mit der zuständigen Behörde in das
öffentliches Stahlbetonrohr oder Steinzeugrohr für eine
 Anschlussleitung aus Steinzeug, DN 100-150
einbauen. Incl. Herstellen einer kleinstmögliche
Bohröffnung in der Rohrleitung, Stutzen passend zum
Rohraußendurchmesser, Abdichtung mit Dichtmanschette.
Vor Verschluss der Straße ist der Anschluss durch die
zuständige Behörde eigenverantwortlich abnehmen
 zu lassen und zu protokollieren.
Menge: 1,000 St

**04.250 Anschluss an Straßenkanal herstellen Steineug DN 200**
Anschluss an Straßenkanal herstellen Steinzeug DN 300
mit Steinzeugstutzen, DIBt zugelassen, liefern und nach
 Rücksprache mit der zuständigen Behörde in das
öffentliches Stahlbetonrohr oder Steinzeugrohr für eine
 Anschlussleitung aus Steinzeug, DN 200
einbauen. Incl. Herstellen einer kleinstmögliche
Bohröffnung in der Rohrleitung, Stutzen passend zum
Rohraußendurchmesser, Abdichtung mit Dichtmanschette.
Vor Verschluss der Straße ist der Anschluss durch die
zuständige Behörde eigenverantwortlich abnehmen
 zu lassen und zu protokollieren.
Menge: 1,000 St

**04.260 Anschluss an Straßenkanal herstellen KG2000 DN 100-150**
*** Bedarfsposition ohne GB
Anschluss an Straßenkanal herstellen Steinzeug DN 300
mit Kunststoffstutzen aus HDPE, DIBt zugelassen,
liefern und nach Rücksprache mit der zuständigen
Behörde in das öffentliches Stahlbetonrohr oder
Steinzeugrohr für eine Anschlussleitung aus KG2000, DN
100-150 einbauen. Incl. Herstellen einer
kleinstmögliche Bohröffnung in der Rohrleitung, Stutzen
 passend zum Rohraußendurchmesser, Abdichtung mit
Dichtmanschette. Vor Verschluss der Straße ist der
Anschluss durch die zuständige Behörde
eigenverantwortlich
abnehmen zu lassen und zu protokollieren.
Menge: 1,000 St

**04.270 Anschluss an Straßenkanal herstellen KG2000 DN 200**
*** Bedarfsposition ohne GB
Anschluss an Straßenkanal herstellen Steinzeug DN 300
mit Kunststoffstutzen aus HDPE, DIBt zugelassen,
liefern und nach Rücksprache mit der zuständigen
Behörde in das öffentliches Stahlbetonrohr oder
Steinzeugrohr für eine Anschlussleitung aus KG2000, DN
200 einbauen. Incl. Herstellen einer kleinstmögliche
Bohröffnung in der Rohrleitung, Stutzen passend zum
Rohraußendurchmesser, Abdichtung mit Dichtmanschette.
Vor Verschluss der Straße ist der Anschluss durch die
zuständige Behörde eigenverantwortlich
abnehmen zu lassen und zu protokollieren.
Menge: 1,000 St

### 05 Entwässerungsleitungen KG 2000

*Hinweis*
Entwässerungsleitungen Vollwandabwasserrohre und
Formstücke aus Polypropylen (PP-MD) gemäß DIN EN
14758-1 mit werksseitig eingelegter patentierter
Lippendichtung. Hochlastkanalrohr mit hoher
Ringsteifigkeit > 10 kN/m² (durch MPA Gutachten nach
DIN EN ISO
9969 bestätigt), im Schwerlastbereich (SLW 60)
einsetzbar. Die Rohrleitungen sind unter Beachtung der
DIN EN 1610 und der Herstellerverlegeanleitung zu
verlegen. Einschl. allen erforderlichen Paßstücken,
Dichtungen und Befestigungsmaterialen (die
Formstücke werden als Zulage separat vergütet. Die
Rohre sind von Schmutz und Sand zu säubern und nach
Angabe der Bauleitung im vorgeschriebenen Gefälle zu
verlegen. Offene Leitungsstellen sind bis zur
Weiterverlegung durch Endkappen oder mit Folien die
mit Klebeband befestigt werden vor Verschmutzungen zu
schützen. Baulänge: bis 6000 mm Farbe: verkehrsgrün
Fabrikat/System: Wavin/KG 2000 oder gleichwertig

**05.280 Entwässerungsleitungen KG 2000, DN 100**
Menge: 344,000 m

**05.290 Entwässerungsleitungen KG 2000, DN 125**
Menge: 44,000 m

**05.300 Entwässerungsleitungen KG 2000, DN 150**
Menge: 14,000 m

**05.310 Entwässerungsleitungen KG 2000, DN 200**
Menge: 28,000 m

*Hinweis*
Vollwandabwasser-Formstücke aus Polypropylen (PP-MD)
gemäß DIN EN 14758-1 mit werksseitig eingelegter
patentierter Lippendichtung. Hochlastkanalrohr mit
hoher Ringsteifigkeit > 10 kN/m² (durch MPAGutachten
nach DIN EN ISO 9969 bestätigt), im
Schwerlastbereich ( SLW 60) einsetzbar. Die
Rohrleitungen sind unter Beachtung der DIN EN 1610 und
der Herstellerverlegeanleitung zu verlegen. Farbe:
verkehrsgrün Fabrikat/System: Wavin/KG 2000 oder
gleichwertig. Formstücke wie nachfolgend beschrieben
als
Zulage zu den Rohrleitungen liefern und betriebsfertig
montieren.

*Hinweis*
Zulage für Passlänge < 50cm KG 2000 aller Art,
maßgebend ist die größere Dimension

**05.320 Passlänge < 50cm KG 2000 DN 100**
Menge: 30,000 St

**05.330 Passlänge < 50cm KG 2000 DN 125**
Menge: 4,000 St

**05.340 Passlänge < 50cm KG 2000 DN 150**
Menge: 2,000 St

**05.350 Passlänge < 50cm KG 2000 DN 200**
Menge: 8,000 St

*Hinweis*
Zulage für Rohrbogen KG 2000, 15 - 87°

**05.360 Rohrbogen KG 2000, DN 100**
Menge: 154,000 St

**05.370 Rohrbogen KG 2000, DN 125**
Menge: 18,000 St

**05.380 Rohrbogen KG 2000, DN 150**
Menge: 16,000 St

**05.390 Rohrbogen KG 2000, DN 150**
Menge: 14,000 St

*Hinweis*
Zulage für Rohrabzweig KG 2000 aller Art, maßgebend ist
 die größere Dimension

**05.400 Rohrabzweig KG 2000 DN 100**
Menge: 21,000 St

**05.410 Rohrabzweig KG 2000 DN 125**
Menge: 1,000 St

**05.420 Rohrabzweig KG 2000 DN 150**
Menge: 3,000 St

**05.430 Rohrabzweig KG 2000 DN 200**
Menge: 3,000 St

*Hinweis*
Zulage für Reduktion KG 2000 aller Art, maßgebend ist
die größere Dimension

**05.440 Rohr-Reduktion KG 2000 DN 125**
Menge: 1,000 St

**05.450 Rohr-Reduktion KG 2000 DN 150**
Menge: 2,000 St

**05.460 Rohr-Reduktion DN 200**
Rohr-Reduktion KG 2000 DN 1500
Menge: 1,000 St

*Hinweis*
Zulage für Doppelmuffe KG 2000

**05.470 Doppelmuffe KG 2000, DN 100**
Menge: 5,000 St

**05.480 Doppelmuffe KG 2000, DN 125**
Menge: 1,000 St

**05.490 Doppelmuffe KG 2000, DN 150**
Menge: 1,000 St

**05.500 Doppelmuffe KG 2000, DN 200**
Menge: 1,000 St

*Hinweis*
Zulage für Überschiebemuffen KG 2000

**05.510 Überschiebemuffen KG 2000, DN 100**
Menge: 1,000 St

**05.520 Überschiebemuffen KG 2000, DN 125**
Menge: 1,000 St

**05.530 Überschiebemuffen KG 2000, DN 150**
Menge: 1,000 St

*Hinweis*
Zulage für Muffenstopfen KG 2000

**05.540 Muffenstopfen KG 2000, DN 100**
Menge: 15,000 St

**05.550 Muffenstopfen KG 2000, DN 125**
Menge: 2,000 St

**05.560 Muffenstopfen KG 2000, DN 150**
Menge: 2,000 St

*Hinweis*
Zulage für Reinigungsrohre KG 2000

**05.570 Reinigungsrohre KG 2000, DN 100**
Menge: 1,000 St

**05.580 Reinigungsrohre KG 2000, DN 125**
Menge: 1,000 St

**05.590 Reinigungsrohre KG 2000, DN 150**
Menge: 1,000 St

*Hinweis*
Zulage für KG 2000 KGUS Anschluss an
Steinzeugrohr-Spitzende L

**05.600 KGUS Anschluss an Steinzeugrohr-Spitzende L DN150**
Menge: 1,000 St

*Hinweis*
Zulage für KG 2000 KGUSM Anschluss an
Steinzeugrohr-Muffe L

**05.610 KGUSM Anschluss an Steinzeugrohr-Muffe L DN150**
Menge: 1,000 St

**05.620 Zulage für die passgenaue Installation eines**
Zulage für die passgenaue Installation eines
Grundleitungsanschlusses für Schmutz-oder Regenwasser.
Die Muffe endet bündig mit Oberkante Bodenplatte, so
dass geradlinig der weiterführende Anschluss durch den
Installateur hergestellt werden kann, da dieser
als Sichtmontage ausgeführt werden muss. Der Anschluss
ist mit einem Endeckel (Sep.Position) zu verschließen.
Der Dichtring ist vorab an solchen Endstellen zu
entfernen damit der Deckel leichter für die
Weiterinstallation abgenommen werden kann.
Menge: 8,000 St

*Hinweis*
Zulage für die Herstellung einer Fundamentdurchführung
bestehend aus: Leerrohr/Hülsrohr mit einem
Innendurchmesser vom min 6cm größer als die
Grundleitung die hindurchgefürht wird. Isolierung der
Grundleitung mit Mineralfasermatten min. 20mm stark.
Montage
 der Grundleitung durch das Hülsrohr so, dass
Gebäudesetzungen aufgenommen werden können ohne die
Grundleitung zu belassten. Durchführungssituationen und
 Größen wie nachfolgend aufgelistet inkl. Leerrohr und
Isolierung liefern und einbauen.

**05.630 Anschluss an Kontrollschacht DN 100-150**
Anschluss herstellen zwischen den neu verlegten
Entwässerungsleitungen DN 100 bis DN 150 und einem
vorhandenen Kontrollschacht; ein entsprechendes
Anschluss-Gelenkstück ist bereits vorhanden. Herstellen
 eines Anschlusses einschl. allem erforderlichen
Verbindungs- und Dichtungsmaterials, komplett.
Menge: 11,000 St

**05.640 Anschluss an Kontrollschacht DN 200-250**
Anschluss herstellen zwischen den neu verlegten
Entwässerungsleitungen DN 200 bis DN 250 und einem
vorhandenen Kontroll- schacht; ein entsprechendes
Anschluss-Gelenkstück ist bereits vorhanden. Herstellen
 eines Anschlusses einschl. allem erforderlichen
Verbindungs- und Dichtungsmaterials, komplett.
Menge: 2,000 St

### 06 Entwässerungsrinnen- und abläufe

**06.650 FASERFIX STANDARD E 100 Einlaufkasten mit verzinktem Eimer, Länge 500 mm**
FASERFIX STANDARD E 100 Einlaufkasten mit verzinktem
Eimer, Länge 500 mm
FASERFIX STANDARD E 100 Einlaufkasten, aus
faserbewehrtem Beton, Belastungsklasse A 15
- C 250, in Verbindung mit Schlitzaufsätzen bis Klasse
D 400, nach DIN 19580/EN 1433, CEkonform,
mit Sicherheitsfuge, 3-seitige
Kanalanschlussmöglichkeit, integrierter KG-Muffe DN/OD
110, mit herausnehmbarem verzinktem Eimer,
L/B/H 500x162x478 mm
Artikelnummer: 6255
Fabrikat: Hauraton
Menge: 3,000 St

**06.660 FASERFIX STANDARD E 100 Typ 1 - 10, L/B/H 1000 x 162 x 140-194 mm,**
Entwässerungsrinne
FASERFIX STANDARD E 100 Typ 1 - 10
Rinnenunterteil aus faserbewehrtem Beton,
Belastungsklasse A 15 - C 250, in Verbindung mit
Schlitzaufsätzen bis Klasse D 400, nach DIN 19580/EN
1433, CE-konform, mit Innengefälle, ohne Querstege in
der Rinnenleitung, mit Sicherheitsfuge,
L/B/H 1000 x 162 x 140-194 mm,
Art-Nr. 6201 - 6210, liefern und unter Beachtung
der Einbauhinweise des Herstellers verlegen.
Qualität nach DIN EN ISO 9001:2015
Hersteller z. B. HAURATON GmbH & Co. KG
Werkstrasse 13
D-76437 Rastatt

Rinnenlänge und Ausführung können variieren, es wird
die benötigte Gesamtstückzahl für alle Rinnen
abgefragt. Die einzeln benötigten Rinnenteiltypen
müssen entsprechend der Planung bestellt und kombiniert
 werden.
Menge: 28,000 St

**06.670 Stirnwand geschlossen, verzinkt, Art.-Nr. 6291 Hauraton**
Stirnwand geschlossen, verzinkt,
für FASERFIX STANDARD E 100 Typ 010,
für Rinnenanfang/Rinnenende,
Fabrikat/Typ: HauratonArt.-Nr. 6291
Menge: 4,000 St

**06.680 Geruchverschluss für Einlaufkasten 100, Hauraton, Art.-Nr. 966**
Geruchverschluss für Einlaufkasten 100,
waagerecht, mit Dichtring, DN/OD 110,
zum seitlichen Anschluss, schwarz,
Fabrikat/Typ: Hauraton, Art.-Nr. 966
Menge: 3,000 St

**06.690 Gitterrost MW 30/10, verzinkt, 1000mm, Belastungsklasse A 15 - B 125, Hauraton,**
Gitterrost MW 30/10, verzinkt, Belastungsklasse A 15 -
B 125, für FASERFIX STANDARD E 100 - aufliegend, nach
DIN 19580/EN 1433, CE-konform, Baulänge 1000 mm,
Fabrikat/Typ: Hauraton, Art.-Nr. 6280
Menge: 28,000 St

**06.700 Gitterrost MW 30/10, verzinkt, 500mm, Belastungsklasse A 15 - B 125, Hauraton, A**
Gitterrost MW 30/10, verzinkt, Belastungsklasse A 15 -
B 125, für FASERFIX STANDARD E 100 - aufliegend, nach
DIN 19580/EN 1433, CE-konform, Baulänge 500 mm,
Fabrikat/Typ: Hauraton, Art.-Nr. 6281
Menge: 28,000 St

**06.710 FASERFIX POINT SUPER 30/30 mit Geruchsverschluss und Kunststoff-Eimer mit GUGI-**
Hofsinkkasten aus faserbewehrtem Beton, mit KG-Muffe
mit Dichtung DN 100, Geruchsverschluss,
Kunststoff-Eimer und GUGI-Guss-Gitterrost, schwarz,
Belastungsklasse A 15 - E 600 und schraublosem
Schnellverschluss SIDE-LOCK,
L/B/H 300x300x400 mm, liefern und unter Beachtung der
Einbauhinweise des Herstellers verlegen. Qualität nach
DIN EN ISO 9001:2000
FASERFIX POINT SUPER 30/30
Fabrikat: Hauraton GmbH & Co KG
Werkstrasse 13, D-76437 Rastatt
Tel. +49 7222 9 58 -0 Fax +49 7222 9 58 -1 10
Menge: 1,000 St

**06.720 Zulage für Betonfundament für vorgenannten Punktablauf**
Zulage für Betonfundament für vorgenannten Punktablauf
gemäß Herstellerangaben.
Menge: 1,000 St

**06.730 FASERFIX POINT SUPER 30/30 ohne Geruchsverschluss Boden abgeflext, als Versick**
Hofsinkkasten aus faserbewehrtem Beton, mit KG-Muffe
mit Dichtung DN 100, ohne Geruchsverschluss,
Kunststoff-Eimer und GUGI-Guss-Gitterrost, schwarz,
Belastungsklasse A 15 - E 600 und schraublosem
Schnellverschluss SIDE-LOCK,
L/B/H 300x300x400 mm, liefern und unter Beachtung der
Einbauhinweise des Herstellers verlegen. Qualität nach
DIN EN ISO 9001:2000
FASERFIX POINT SUPER 30/30
Fabrikat: Hauraton GmbH & Co KG
Werkstrasse 13, D-76437 Rastatt
Tel. +49 7222 9 58 -0 Fax +49 7222 9 58 -1 10

Der Faserfix-Point wird zum Einbau im Treppenabgang zum
 Keller und dort zur Versickerung des anfallenden
Regenwassers verwendet, der Boden ist abzuflexen und
der Ablaufkörper über einem
Kiesbett/Versickerungspackung in die Bodenplatte
einzubauen.
Menge: 1,000 St

**06.740 ACO Bodenablauf DN 100 aus Gusseisen, 5189.10.00 Stutzenneigung 1,5°**
Bodenablauf DN 100 aus Gusseisen, mit Anstrich
Stutzenneigung 1,5°, mit Rost Belastungsklasse M 125
ohne Geruchverschluss, ohne Anschlussrand
Gewicht 24,1 kg
Aussparungsmaß 330 x 650 mm
Artikelnr.: 5189.10.00
Fabrikat: ACO
Menge: 4,000 St

### 07 Rohrdurchführungen und Zubehör

**07.750 Kraso Universaltrichter - DN 110**
Universaltrichter - DN 110
für den Einbau in WU-Bodenplatten zum Anschluss von
KG/HT Rohren bei Versatz und zum Anschluss an KG 2000-
/ KG-Grundleitungen, mit druckwasserdichter,
umlaufender KRASO Vierstegdichtung, MPA-geprüft bis 7,0
 bar, gas- und geruchsdicht im Sinne der TA Luft,
 auch dicht gegenüber Radon, mit integrierter
Steckmuffe und einseitigem Spitzende und trittsicherem
Bauzeitschutzdeckel, Durchmesser Spachtelflansch: 330
mm, liefern und fachgerecht in die Bodenplatt einbauen.
Hersteller:
KRASO GmbH & Co. KG
Tel. + 49 (0) 28 72 / 95 35 - 0 · Fax 95 35 - 35
info@kraso.de
Menge: 5,000 St

*Hinweis*
KRASO Bodendurchführung Typ BDF KG 2000
für den Einbau in WU-Bodenplatten zum Anschließen von
KG/HT Rohren, mit druckwasserdichter, umlaufender
KRASO® Vierstegdichtung, MPA-geprüft bis 7,0 bar, gas-
und geruchsdicht im Sinne der TA Luft, mit einseitig
angeformter Steckmuffe und KRASO Deckel als
Einbauhilfe, Lieferlänge: ca. 50 cm, liefern und
fachgerecht in die Bodenplatte einbauen.
Hersteller: KRASO GmbH & Co. KG
Typ BDF  KG 2000
Nennweiten wie nachfolgend aufgeführt liefern und
montieren.

**07.760 KRASO Bodendurchführung Typ BDF KG2000 DN 100**
Menge: 2,000 St

*Hinweis*
KRASO Wanddurchführung Typ B KG2000
für den Einbau in WU-Betonwände zum beidseitigen
Anschließen von KG/HT Rohre, mit druckwasserdichter,
umlaufender KRASO Vierstegdichtung, MPA-geprüft bis 7,0
 bar, gas- und geruchsdicht im Sinne der TA Luft,
beidseitig angeformter Steckmuffe und 2 KRASO
Deckeln als Einbauhilfe,
Nennweite und Wandstärke: cm, wie nachfolgend
aufgelistet liefern und fachgerecht einbauen.
Hersteller: KRASO GmbH & Co. KG

**07.770 KRASO Wanddurchführung Typ B KG2000 DN 100 Wandstärke 200-250mm**
KRASO Wanddurchführung Typ B KG2000 DN 100
Wandstärke 200-250 mm
Menge: 5,000 St

**07.780 KRASO Wanddurchführung Typ B KG2000 DN 125 Wandstärke 200-250mm**
KRASO Wanddurchführung Typ B KG2000 DN 125
Wandstärke 200-250 mm
Menge: 1,000 St

**07.790 KRASO Wanddurchführung Typ B KG2000 DN 150 Wandstärke 200-250mm**
KRASO Wanddurchführung Typ B KG2000 DN 150
Wandstärke 200-250 mm
Menge: 1,000 St

**07.800 Kraso Bodenablauf KG2000 für den Ablauf von Grauwasser,**
Bodenablauf für den Ablauf von Grauwasser,
Ablaufleistung: 1,79 l/s, mit druckwasserdichter,
umlaufender KRASO Vierstegdichtung, druckwasserdicht
MPA-geprüft bis 7,0 bar, gas- und geruchsdicht im Sinne
 der TA Luft, zum Einbau im Innenbereich für Flächen
ohne Fahrverkehr, Kunststoffrost Klasse K3 (belastbar
bis max. 300 kg) 15x15 cm, Geruchsverschluss,
Schlammfangsieb und Bauzeitschutzdeckel, Bauhöhe:
Ablauf ca. 110 mm,
Aufsatzrahmen von 30-70 mm
stufenlos verstell- und verdrehbar,
Anschluss: KG/HT Rohre wahlweise DN 50 oder DN 110
senkrecht, liefern und fachgerecht in die Bodenplatte
einbauen.
Hersteller: KRASO GmbH & Co. KG
KG 2000
Menge: 1,000 St

**07.810 KRASO Kellerablauf mit Kunststoffrost KG2000**
KRASO Kellerablauf mit Kunststoffrost KG2000
für den Ablauf von Grauwasser, zum Einbau in Flächen
ohne Fahrverkehr, Ablaufleistung: 1,8 l/s, mit
druckwasserdichter, umlaufender, thermisch
verschweißter KRASO Vierstegdichtung, druckwasserdicht
MPA-geprüft bis 7,0 bar, gas- und geruchsdicht im Sinne
der TA Luft, zum Anschluss von 3 Zulaufleitungen,
seitlich KRASO Ablaufbögen mit KRASO Dreistegdichtung
DN 110, mit herausnehmbarem Rückstauverschluss, mit
integriertem Geruchsverschluss, Schlammeimer und
teleskopisch von 30 bis 60 mm höhenverstell- und
verdrehbarem Aufsatzstück, 2 Zuläufe DN 50, ein Zulauf
DN 70, alle Zu- und Abläufe wahlweise für KG, HT oder
KG 2000 Rohre, mit Schlitzrost 20x20 cm, aus Kunststoff
 schwarz, Klasse K3, liefern und fachgerecht in die
Bodenplatte einbauen.
Hersteller: KRASO GmbH & Co. KG
Menge: 1,000 St

*Hinweis*
Mauerkragen
FRANK Mauerkragen dienen zur Abdichtung von Rohren,
die durch Betonwände und Bodenplatten geführt werden.
Der ringförmige, mit profilierten Stegen versehene
Mauerkragen wird unter Vorspannung auf das Rohr
gezogen.
Mauerkragen für Rohraußendurchmesser d 20 - d 25 werden
 mit einem Standard-Spannsystem befestigt.
Mauerkragen für Rohraußendurchmesser d 32 - d 315
werden mit einem Easy-Lock Spannsystem befestigt
(Spannband aus Edelstahl, Spannschelle klappbar)
Mauerkragen für Rohraußendurchmesser ab d 355 werden
mit einem Spannband aus Edelstahl und einem Spannschloß
 befestigt,
Mauerkragen d 355 - d 500 können wahlweise auch mit
einem Easy-Lock Spannsystem befestigt werden
Zum Einbau ist zu beachten:
- glatte, porenfreie, saubere und trockene
Rohroberfläche (ggf. Riefen nacharbeiten oder Poren
schließen)
- Betonüberdeckung an allen Seiten des Mauerkragens
beträgt mindestens 5 cm
- Verwendung von wasserundurchlässigen Beton (WU-Beton)
Die Dichtfunktion des Mauerkragens ist durch einen
Prüfbericht eines unabhängigen Instituts nachzuweisen:
(Prüfberichte liegen der Fa. FRANK vor)
- für die Dimensionen d 20 bis d 315 mit einem
Differenzdruck von 10 bar
- für die Dimensionen d 355 bis d 1400 mit einem
Differenzdruck von 8 bar (Endlosspannband /
Spannwerkzeug)
- für die Dimensionen d 355 bis d 500 mit einem
Differenzdruck von 5 bar (Easy-Lock Spannschellen-Set)
Die Verlegerichtlinie des Herstellers ist bindend.
FRANK GmbH
Starkenburgstraße 1
64546 Mörfelden
Tel. 06105/4085-0
Fax 06105/4085-130
www.frank-gmbh.de
Mauerkragen in den Ausführungen wie nachfolgend
aufgelistet liefern und nach Herstellerangaben
montieren.

**07.820 FRANK Mauerkragen aus EPDM schwarz Rohraußendurchmesser d =110mm**
FRANK Mauerkragen aus EPDM Farbe: schwarz
Rohraußendurchmesser d 110 mm
Inhalt für Durchmesser d 20 bis d 315 mm:
1 x Mauerkragen
2 x Spannschellen-Set
Montageanleitung
Menge: 4,000 St

### 08 Kontrollschächte und Zubehör

**08.830 KRASO Pumpensumpf -Beton-, 120 x 120 x 80 cm**
Pumpensumpf -Beton-, 120 x 120 x 80 cm
zum Sammeln von Abwässern, druckwasserdicht MPA-geprüft
 bis 3,0 bar, mit umlaufendem, druckwasserdichtem
ABP-geprüftem Arbeitsfugenband KRASO Duo-Fix 150
"plus", aus WU-Beton, mit 12 cm starken, bewehrten
Wänden aus einem Guss, 3 KRASO Rohranschlüsse DN
160, 1 KRASO Rohranschluss DN 110, passend für KG, HT
und KG 2000 Rohre, gegenüberliegend in
unterschiedlicher Höhe, Bewehrungsanschluss 8/15, sowie
 4 Kran-Ösen, Gesamtgewicht: ca. 1,8 t, liefern und
fachgerecht einbauen.
Hersteller:
KRASO GmbH & Co. KG · 46414 Rhede,
Tel. + 49 (0) 28 72 / 95 35 - 0 · Fax 95 35 - 35
info@kraso.de
Menge: 1,000 St

*Hinweis*
Kontrollschächte (Einstiegschächte) aus
Betonfertigteilen nach DIN 4034, 100 cm
li.-Durchmesser, bestehend aus: Schachtabdeckung nach
DIN 1229, Klasse D (40 MP = 400 kN) mit oder ohne
Lüftungsöffnungen (nach Angabe der Fachbauleitung); 625
 mm li., 785 mm
ä., 160 mm hoch. Verzinkter Schmutzfänger DIN 1221,
Beton-Auflagering DIN 4034, 825 mm ä., 625 mm i., 80 mm
 hoch, Ausgleichsringe nach Erfordernis, Schachthals
(Konus) aus Beton 1000x625 mm, 600 mm hoch (oder bei
niedrigen Schächten waagerechte
Betonplatte) DIN 4034, mind. 90 mm Wandstärke,
Steigeisen nach DIN 1211, Form B im Steigmaß von 250 mm
 Anzahl entsprechend Schachttiefe. Einschl.
Dichtungsschläuchen zwischen den Schachtringen.
Einschl. Fertigteilboden mit Muffenausbildung, mit
ausgebildeter Schachtsohle aus B 25, 15/30 cm dick, mit
 Bewehrung und Sauberkeitsschicht (Magerbeton). Gerinne
 DN 100-125-150-200 Einschl. Entwässerungsrohre
wasserdicht und mittels Gelenkstücken an den Schacht
anzuschließen. Ausführung wie nachfolgend
beschrieben komplett liefern und betriebsfertig
einbauen

**08.840 Kontrollschacht Tiefe bis 1,00 m Gerinne DN 100-125**
Kontrollschacht Schachttiefe (OK bis Wasserlauf) bis
1,00 m Gerinne DN 100-125
Menge: 1,000 St

**08.850 Kontrollschacht Tiefe bis 1,50 m Gerinne DN 100-125**
Kontrollschacht Schachttiefe (OK bis Wasserlauf) bis
1,50 m Gerinne DN 100-125
Menge: 1,000 St

**08.860 Kontrollschacht Tiefe bis 2,00 m Gerinne DN 100-125**
Kontrollschacht Schachttiefe (OK bis Wasserlauf) bis
2,00 m Gerinne DN 100-125
Menge: 1,000 St

**08.870 Kontrollschacht Tiefe bis 3,00 m Gerinne DN 100-125**
Kontrollschacht Schachttiefe (OK bis Wasserlauf) bis
3,00 m Gerinne DN 100-125
Menge: 1,000 St

**08.880 Kontrollschacht Tiefe bis 2,00 m Gerinne DN 150-200**
Kontrollschacht Schachttiefe (OK bis Wasserlauf) bis
2,00 m Gerinne DN 150-200
Menge: 2,000 St

**08.890 Zul.Schachtzwischenring, Höhe bis 25 cm**
Zulage für Ausgleichringe nachträgliche Lieferung und
Einbau von Ausgleichringen unter der Schachtabdeckung
in die Kontrollschächte zum exakten Angleich an das
fertige Straßen-/Geländeniveau einschl. Abnehmen und
Wiederversetzen der Schachtabdeckung in
Mörtelbett. für Aufstockhöhe bis 25 cm
Menge: 5,000 St

**08.900 Zulage für geruchsdichtes Putzstück Herstellerseitig eingebaut DN 100-150**
Zulage für geruchsdichtes Putzstück welches Hersteller
seitig bereits im Schacht integriert ist. Nennweite DN
100-150
Menge: 1,000 St

**08.910 Mehrpreis zuzätzl. Schachtzuleitung DN 100-150**
Mehrpreis für zusätzliche Schachtzuleitung an den
Kontrollschacht (d.h. bei mehr als einem Zuleitungs-
und einem Ableitungsanschluss), einschl.
Gelenkanschluß, einschl. Mehrpreis für Fertigteilboden
mit entsprechender Wasserlaufausbildung im Bankett.
Nennweite DN 100-150
Menge: 1,000 St

**08.920 Mehrpreis zuzätzl. Schachtzuleitung DN 200**
Mehrpreis für zusätzliche Schachtzuleitung an den
Kontrollschacht (d.h. bei mehr als einem Zuleitungs-
und einem Ableitungsanschluss), einschl.
Gelenkanschluß, einschl. Mehrpreis für Fertigteilboden
mit entsprechender Wasserlaufausbildung im Bankett.
Nennweite DN 200
Menge: 1,000 St

### 09 Revision und Dokumentation

**09.930 Einmessen und Justieren der Grundleitungsanschlüsse**
Einmessen und Justieren aller Grundleitungsanschlüsse
nach den Verlegeplänen in Abstimmung mit den Fundament-
 und Stahlbauarbeiten und den Außenanlagengestaltern.
Einschl. aller erford. Kleinteile zur Herstellung einer
 stabilen Lage der Rohrleitungen zur
betriebsfertigen Montage. komplett
Menge: 20,000 St

**09.940 Abnahme und Druckprobe**
Abnahme und Druckprobe nach DIN 4033 und DIN EN 1610
der Entwässerungsleitungen, Prüfdruck 0,5 bar,
Prüfmedium Wasser, 2 Prüfvorgänge. Einschl. sämtlichem
systemgebundenen Zubehör, sowie Verbindungs-
Dichtungs- und Befestigungsmaterial. Die gesamten
Entwässerungsleitungen sind vor der Verfüllung der
Gräben von der Bauleitung bzw. Fachbauleitung
(Ingenieurbüro), sowie auf Verlagen vom zuständigen
Tiefbauamt abnehmen zu lassen. Für die Dichtigkeit der
Rohrleitungen haftet der Auftragnehmer.
Einheit: psch

**09.950 Einmessen des Trassenverlaufes**
Einmessen des Trassenverlaufes während und nach
Fertigstellung der Rohrbauarbeiten auf Basis einer
vermessungstechnischen Ingenieurleistung, Verdichtung
und dauerhafte Vermarkung von Lage-und Höhenfestpunkten
 im gesamten Verlegegebiet. Bestandsaufnahme der
 Grundleitungen für Schmutz- und regenwasser, Leerrohre
 sowie Fremdleitungen im Leitungsgraben. Weitere im
Zuge der Grabarbeiten vorgefundene Installationen wie
Kontrollschächte, Schmutz- und Regenwasserleitunge,
Kabel etc. sind mit aufzumessen.
Einheit: Psch

**09.960 Dokumentations- und Revisionsunterlagen**
Dokumentations- und Revisionsunterlagen

Umfang:

0. Inhaltsverzeichnis
1. Anlagenbeschreibung sowie
   - Nutzeranforderungen,
   - Anlagenbezogene Normen und VDI-Richtlinien,
   - Leistungstabelle der Anlage und deren Komponenten
   - Fließschema mit wesentlichen Anlagendaten.
2. Materiallisten
3. TÜV-Bescheingungen, Abnahmebescheinigungen
  Tiefbauamt
4. Geräte- und Materialbeschreibung
(Herstellerunterlagen),
5. Bestandszeichnungen (farbig angelegt):
  Fließschemata mit wesentlichen Anlagendaten,
  Baugrundrißpläne mit der eingezeichneten
  Installation, eventuell Schnitte.
Anzahl:
2 Satz Unterlagen in vorbeschriebenem Umfang jeweils
in beschrifteten Ordnern (Abschnitt 1-5).

Die spezifizierten Festlegungen über Revisionsunterlagen sind zu beachten.

Die Pläne sind in CAD herzustellen:

Die Ausführungspläne liegen im AutoCAD  Format als .dwg
oder .dxf-Datei in ihrer Erstfassung (Zeitpunkt
Montagebeginn) vor und werden vom planenden
Ingenieurbüro zur Verfügung gestellt.

Mit den Revisionsunterlagen sind Datenträger mit allen
Daten und den Revisionzeichnungen im PDF-Format und
alle Pläne/Zeichnungen im  .dwg oder .dxf-Format
einfach abzugeben.
Einheit: psch

### 10 BETON- UND STAHLBETONARBEITEN DIN 18331 Vor dem Betonieren der Wände ist das ausführende Elektrounternehmen rechtzeitig zu informieren. Das Einbringen der Leerrohre, Dosen etc. ist möglichst vor Verlegen der Bewehrung zu ermöglichen.

**10.970 Unterfangung Garage Nachbar**
Unterfangen der Nachbargarage (Grenzbebauung) Länge ca.
 8,00 m
Tiefe der Unterfangung ca. 2,00 m unter OK Gelände
Abschnittweises Unterfangen nach Vorgabe der DIN 4123.
Maximale Abschnittsbreite 1,25 m.
Maximale Abschnittstiefe 50 cm.
Ausbildung von Bermen, Erdaushub etc. siehe gesonderte
Positionen.
Fundamente aus Beton C 20/25, einzelne Abschnitte
kraftschlüssig verbunden.
Menge: 12,000 m3

**10.980 Wärmedämmung Gründungsplatte 100 mm 038**
Lastabtragende Wärmedämmung unter Gründungsplatten
Perimeterdämmung mit hoher Druckbelastbarkeit aus
extrudiertem Polystyrol-Hartschaum (XPS)
für drückendes Wasser
(frei von halogenierten Treibmitteln)
entsprechend DIN EN 13164
Anwendungsgebiet gem. DIN 4108-10:PB-dx
Dicke: 100 mm
Bemessungswert der Wärmeleitfähigkeit: 0,038 W/(m K)
Deckmaß: 1250 x 600 mm
Kantenausbildung: umlaufender Stufenfalz
Brandverhalten:
Euroklasse: E
Druckspannung bzw. Druckfestigkeit bei 10% Stauchung
nach DIN EN 826:500 kPa
Langzeit-Kriechverhalten (50 Jahre) bei 2% Stauchung
nach DIN EN 1606:180 kPa
Rechnerischer Bemessungswert fCD der
Druckspannung (entsprechend DIN 1055-100)
unter lastabtragenden Gründungsplatten
gemäß Zulassung Z-23.34-1324:255 kPa

Die Dämmstoffplatten sind dicht gestoßen und im Verband
 auf dem Feinplanum / Sauberkeitsschicht zu verlegen.
Einschließlich dem Herstellen aller erforderlichen
Schnitte in An- und Abschlussbereichen, an Abtreppungen
 und Abböschungen und Anarbeiten an alle
Durchdringungen.

FLOORMATE 700-AP 100 mm 038 (PB-GP)
Hersteller: DOW Deutschland
oder gleichwertig
Menge: 571,000 m2

**10.990 PE-Folie 0,15mm**
PE-Folie als Baufolie gegen das Eindringen von Zement /
 Beton in den Unterbau.
Überlappung 30 cm, Dicke 0,15 mm
Menge: 571,000 m2

**10.1000 Fundamentplatte Stahlbeton C25 / 30 D 40 cm**
Ortbeton der Fundamentplatten, obere Betonfläche
waagerecht, als Stahlbeton, C 25 / 30 WU- Beton nach
Richtlinie
Expositionsklasse XC 2 unten, XC 1 oben

Dicke 40 cm.

einschl. Einnivellieren, Abziehen etc.

Zusatzmaßnahmen für die Herstellung von WU- Beton siehe
 Gewerk Abdichtungsarbeiten
Menge: 188,000 m3

**10.1010 Fundamentplatte Stahlbeton C25 / 30 D 50 cm**
Leistung wie vor beschrieben, jedoch Dicke der
Bodenplatte 50 cm.
Menge: 23,000 m3

**10.1020 Fundamentplatte Stahlbeton C25 / 30 D 85 cm**
Leistung wie vor beschrieben, jedoch Dicke der
Bodenplatte 50 cm.
Menge: 165,000 m3

**10.1030 Randschalung Bodenplatte 40 cm**
Randschalung der Bodenplatte, senkrecht, auf
Aushubsohle bzw. Schotterschicht.
Dicke der Bodenplatte 40 cm, Wärmedämmung unter
Bodenplatte 10 cm, einschl. aller Eckausbildungen etc.
Menge: 51,500 m

**10.1040 Randschalung Bodenplatte 85 cm**
Leistung wie vor beschrieben, jedoch Dicke der
Bodenplatte 85 cm.
Menge: 37,000 m

**10.1050 Randschalung Versatz Bodenplatte 35 cm**
Randschalung der Bodenplatte, senkrecht, auf Stahlbeton
 der Bodenplatte.
glatt geschalt, einschl. aller Eckausbildungen etc.
Höhe Versatz 35 cm
Menge: 65,000 m

**10.1060 Aufbeton Sitzstufen C25 / 30 D 30 cm**
Ortbeton als Aufbeton für Sitzstufen, obere Betonfläche
 waagerecht, als Stahlbeton, C 25 / 30, Normalbeton,
in mehreren Lagen, Dicke 30 cm.
einschl. Einnivellieren, Abziehen etc.
Menge: 33,000 m3

**10.1070 Randschalung Sitzstufen 35 cm**
Randschalung der Bodenplatte, senkrecht, auf Stahlbeton
 der Bodenplatte.
glatt geschalt, einschl. aller Eckausbildungen etc.
Höhe 30 cm, einschl. Einlegen von Dreikantleisten oben.
Menge: 67,000 m

**10.1080 Schalen Treppenanlage 11 Stg**
Schalen Treppenanlage innerhalb der vorbeschriebenen
Sitzstufen, Ausführung gemäß Plananlagen,
Breite 1,815 m, Länge ca. 4,05 m,
11 Steigungen 15 x 30 cm
Seitenwangen schräg geschalt, glatt abgezogen.
Trittstufen, Setzstufen und Wangen glatt geschalt
(Betoplan einlegen)
Leistung einschl. Dreikantleisten an allen Außenecken.
Menge: 1,000 St

**10.1090 Schalen Treppenanlage 4 Stg**
Leistung wie vor beschrieben, jedoch:
Breite ca. 1,50 m
Länge ca. 1,80 m
4 Steigungen 15 x 30 cm,
ohne seitliche schräg geschalte Fläche.
Menge: 0,100 St

**10.1100 Schalung Fundamente 30x30x30**
Schalung Fundamente im Aushubbereich, Ausführung nach
Wahl des AN, Höhe ca. 2,50 m
Menge: 50,000 m2

**10.1110 Ortbeton Einzelfundamente Stahlbeton C25 / 30**
Ortbeton Einzelfundamente, als Stahlbeton, Normalbeton
C 25 / 30 CEM 32.5 L, DIN EN 206-1, DIN 1045-2,
Expositionsklasse XC 2, gegen Schalung betoniert.
Menge: 7,000 m3

**10.1120 Ortbeton Einzelfundamente Magerbeton C16**
Ortbeton Einzelfundamente, als Magerbeton C 16,
Expositionsklasse XC 2, gegen Schalung betoniert.
Menge: 14,000 m3

**10.1130 Außenwand Stahlbeton C 25 / 30 24 cm**
Außenwände, als Stahlbeton C 25 / 30, WU- Beton nach
Richtlinie.
Expositionsklasse XC 1
Dicke 24 cm, einschl. Schalung zweiseitig.
Zusatzmaßnahmen für die Herstellung von WU- Beton siehe
 Gewerk Abdichtungsarbeiten
Menge: 186,000 m2

**10.1140 Außenwand Stahlbeton C 25 / 30 24 cm einseitig**
Leistung wie vor beschrieben, jedoch einseitig
geschalt, im Bereich der Nachbarbebauung /
Unterfangung.
Menge: 48,000 m2

**10.1150 Außenwand Stahlbeton C 25 / 30 30 cm**
Außenwände, als Stahlbeton C 25 / 30, WU- Beton nach
Richtlinie.
Expositionsklasse XC 1
Dicke 30 cm, einschl. Schalung zweiseitig.
Zusatzmaßnahmen für die Herstellung von WU- Beton siehe
 Gewerk Abdichtungsarbeiten
Menge: 48,000 m2

**10.1160 Zulage Sichtbeton SB2 einseitig**
Zulage zur vorbeschriebenen Betonwand für Ausführung
als Sichtbeton, mit normalen Anforderungen, Klasse SB 2
 gemäß DBV-Merkblatt "Sichtbeton", Ausgabe August 2004,
 einseitig.
Ausführung im Außenbereich
Menge: 64,000 m2

**10.1170 Dreikantleisten**
Zulage zur vorbeschriebenen Betonwand für das Einlegen
von Dreikantleisten an den Wandoberseiten, zur
Ausbildung einer Fase, Breite ca. 1,5 cm, umlaufend,
Ecken auf Gehrung.
Menge: 70,000 m

**10.1180 Innenwand Stahlbeton C 25 / 30 24 cm**
Innenwände, als Stahlbeton C 25 / 30, Normalbeton
Expositionsklasse XC 1
Dicke 24 cm, einschl. Schalung zweiseitig.
Menge: 20,000 m2

**10.1190 Innenwand Stahlbeton C 25 / 30 20 cm**
Innenwände, als Stahlbeton C 25 / 30, Normalbeton
Expositionsklasse XC 1
Dicke 20 cm, einschl. Schalung zweiseitig.
(Schachtwand Aufzug)
Menge: 19,000 m2

**10.1200 Innenwand Stahlbeton C 25 / 30 30 cm**
Innenwände, als Stahlbeton C 25 / 30, Normalbeton
Expositionsklasse XC 1
Dicke 30 cm, einschl. Schalung zweiseitig.
(Schachtwand Aufzug)
Menge: 73,000 m2

**10.1210 Stütze Stahlbeton C 25 / 30 4-seitig 24x24**
Ortbetonstützen, als Stahlbeton, Normalbeton C 25/30
DIN EN 206-1, DIN 1045-2, Expositionsklasse
Bewehrungskorrosion, ausgelöst durch Karbonatisierung
XC1, zweiseitig geschalt, in Mauerwerkswand, einschl.
Schalung.
Wanddicke 24 cm, Breite 24 cm.
Menge: 43,000 m

**10.1220 Stütze Stahlbeton C 25 / 30 4-seitig 24x50**
Ortbetonstützen, als Stahlbeton, Normalbeton C 25/30
DIN EN 206-1, DIN 1045-2, Expositionsklasse
Bewehrungskorrosion, ausgelöst durch Karbonatisierung
XC1, zweiseitig geschalt, in Mauerwerkswand, einschl.
Schalung.
Wanddicke 24 cm, Breite 50 cm.
Menge: 3,000 m

**10.1230 Stütze Stahlbeton C 25 / 30 Sichtbeton SB2 22 cm**
Ortbetonstützen, als Stahlbeton, Normalbeton C 20/25
DIN EN 206-1, DIN 1045-2, Expositionsklasse
Bewehrungskorrosion, ausgelöst durch Karbonatisierung
XC1, als Sichtbeton, mit normalen Anforderungen, Klasse
 SB 2 gemäß DBV-Merkblatt "Sichtbeton", Ausgabe
August 2004, einschl. Schalung.
Durchmesser 22 cm.
Menge: 10,000 m

**10.1240 Maueranschlußschiene**
Maueranschlußschienen zum Anschluß Mauerwerk / Beton,
Einzellänge ca. 3,00 m, HMS 25/15, Maueranschlussanker
Typ ML 180 je Fuge, oder gleichwertig.
Menge: 62,000 m

**10.1250 Decke Stahlbeton d = 22 cm**
Betondecke als Filigrandecke,  d = 22 cm,
einschl. Deckenrandschalung außen, Treppe, Aufzug etc.
aus Beton C 25 / 30,
Fabrikat nach Wahl des AN
Menge: 1525,000 m2

**10.1260 Decke Stahlbeton d = 20 cm**
Betondecke als Ortbetondecke,  d = 22 cm,
einschl. Deckenrandschalung,
Unterseite geschalt,
(Decke Aufzugsschacht)
aus Beton C 25 / 30,
Fabrikat nach Wahl des AN
Menge: 5,200 m2

**10.1270 Decke Stahlbeton d = 18 cm Kragplatte**
Betondecke als Filigrandecke,  d = 18 cm,
aus Beton C 25 / 30,
Fabrikat nach Wahl des AN
einschl. Fugenausbildung (Längsstöße)
Menge: 132,000 m2

**10.1280 Kantenausbildung Kragplatte**
Zulage zur vorbeschriebenen Position für die Ausbildung
 der Vorderkante in Sichtbetonqualität, Kanten oben und
 unten gefast, Fase 25 mm. Unterseitig Tropfkante
Menge: 84,000 m

**10.1290 Isokörbe Laubengang**
Schöck Isokorb K35-CV-V6-H180-REI120 oder gleichwertig
Menge: 79,000 m

**10.1300 Ergänzungs- Isokörbe**
Schöck Isokorb HP-C-REI120 oder gleichwertig,
Einzellänge 0,1 m.
Menge: 6,000 St

**10.1310 Unterzug 24 / 25 3-seitig**
Unterzug als Fenstersturz in Stahlbetonwand, Breite 24
cm, Höhe 25 cm, dreiseitig geschalt, einschl. Schalung,
aus Normalbeton C 25 / 30,
als Zulage zur Stahlbetonwand.
Bewehrung  in gesonderter Position.
Menge: 127,000 m

**10.1320 Unterzug 24 / 37 3-seitig**
Unterzug unter Decke, Breite 24 cm, Höhe 37 cm,
dreiseitig geschalt, einschl. Schalung,
aus Normalbeton C 25 / 30,
Bewehrung  in gesonderter Position.
Menge: 20,500 m

**10.1330 Überzug 24 / 25 2-seitig**
Überzug auf Decke, Breite 24 cm, Höhe 25 cm, zweiseitig
 geschalt, einschl. Schalung,
aus Normalbeton C 25 / 30,
Bewehrung  in gesonderter Position.
Menge: 4,000 m

**10.1340 Überzug 24 / 40 2-seitig**
Überzug auf Decke, Breite 24 cm, Höhe 40 cm, zweiseitig
 geschalt, einschl. Schalung,
aus Normalbeton C 25 / 30,
Bewehrung  in gesonderter Position.
Menge: 8,000 m

**10.1350 Überzug 24 / 502-seitig**
Überzug auf Decke, Breite 24 cm, Höhe 50 cm, zweiseitig
 geschalt, einschl. Schalung,
aus Normalbeton C 25 / 30,
Bewehrung  in gesonderter Position.
Menge: 5,000 m

**10.1360 Überzug 24 / 75 2-seitig**
Überzug auf Decke, Breite 24 cm, Höhe 75 cm, zweiseitig
 geschalt, einschl. Schalung,
aus Normalbeton C 25 / 30,
Bewehrung  in gesonderter Position.
Menge: 19,000 m

**10.1370 Ringanker 24 / 24**
Herstellen eines Ringankers auf Mauerwerkswänden, aus
Beton  C 25 / 30, einschl. Schalung beidseitig,
waagerecht oder geneigt,
Breite: 24  cm
Höhe: 24 cm
Menge: 3,300 m

**10.1380 Ringanker Attika**
Herstellen eines Ringankers auf Mauerwerkswänden, aus
Beton  C 25 / 30, einschl. Schalung beidseitig,
waagerecht oder geneigt,
Breite: 17,5  cm
Höhe: 20 cm
(Aufkantung Attika)
Menge: 79,000 m

**10.1390 Aufkantung 14 / 11,5**
Aufkantung aus Beton  C 25 / 30, einschl. Schalung
beidseitig, waagerecht,
Breite: 14  cm
Höhe: 11,5 cm
(Aufkantung Fensterbereich)
Menge: 6,000 m

**10.1400 Aufkantung 19,5 / 20**
Aufkantung aus Beton  C 25 / 30, einschl. Schalung
beidseitig, waagerecht,
Breite: 19,5  cm
Höhe: 20 cm
einschl. Wärmedämmung aus PU, an der Außenseite in
Schalung eingelegt, Dicke 40 mm, WLG 025
(Aufkantung Fensterbereich)
Menge: 60,000 m

**10.1410 Leibungsfenster 1,00 x 62,5**
Wärmegedämmtes Leibungsfenster aus Kunststoff
entsprechend EN 14351,
1000x625x240 mm 3-fach Verglasung,
Profiltiefe 82 mm mit 5-Kammern Blendrahmen und
Mitteldichtung,
mit Dreh-/Kippflügel als 4-Kammern Profil,
mit Einhanddrehkippbeschlag und Zuschlagsicherung,
Hohlkammerthermbank für eine saubere und warme Leibung
3-fach Wärmeschutzverglasung Ug=0,6 W/(m²K) mit warmer
Kante, Uw=0,86 W/(m²K), EnEV 2014 gerecht,
größtmögliche Glasfläche durch niedriges Flügelprofil.
Glasfläche 0,271 m²
Material Hart-PVC
Oberfläche aller Profile in Farbe Fensterweiß RAL 9016
beidseitige Elastomerschalungsdichtung für Einbau in
Schalung oder im Fertigteilwerk,
T-Füße zur optimalen Betonverkrallung,
patentierte Einstecknut für Dämmungsanschlussprofile,
inkl. Holzaussteifung, Schutzfolierung und Lochbändern,
liefern und nach Herstellerangabe einbauen.

Baubreite: 990 mm
Bauhöhe: 615 mm
Wandstärke: 240 mm

Fabrikat: ACO Therm 3.0 Leibungsfenster oder
gleichwertig.
Menge: 1,000 St

**10.1420 Schalen Laibungen 24 cm**
Zulage zur vorbeschriebenen Betonwand für das Schalen
von Tür- und Fensterlaibungen,  Wanddicke 24 cm.
Menge: 29,500 m

**10.1430 Schalen Laibungen 20 cm**
Zulage zur vorbeschriebenen Betonwand für das Schalen
von Tür- und Fensterlaibungen,  Wanddicke 20 cm.
Menge: 22,000 m

**10.1440 Öffnungen herstellen Betonwand bis 500 cm2**
Herstellen von Wanddurchbrüchen in vorbeschriebenen
Betonwänden, Unterzügen etc., durch Aussparen,
Wanddicke bis 24 cm,
Querschnitt bis 500 cm2
Menge: 4,000 St

**10.1450 Öffnungen herstellen Betonwand bis 1000 cm2**
Herstellen von Wanddurchbrüchen in vorbeschriebenen
Betonwänden, Unterzügen etc., durch Aussparen,
Wanddicke bis 24 cm,
Querschnitt bis 1000 cm2
Menge: 2,000 St

**10.1460 Öffnungen herstellen Betonwand bis 1500 cm2**
Herstellen von Wanddurchbrüchen in vorbeschriebenen
Betonwänden, Unterzügen etc., durch Aussparen,
Wanddicke bis 24 cm,
Querschnitt bis 1500 cm2
Menge: 1,000 St

**10.1470 Treppenlauf 18 cm, 7 Stg 16 x 30**
Innentreppe als Stahlbetontreppe, Normalbeton C 20/25
DIN EN 206-1, DIN 1045-2, Expositionsklasse
Bewehrungskorrosion, ausgelöst durch Karbonatisierung
XC1,
Laufdicke 18 cm, als Fertigteiltreppe,

7 Steigungen 16 x 30 cm

Unterseiten und Wangen als Sichtbeton, mit normalen
Anforderungen, Klasse SB 2 gemäß DBV-Merkblatt
"Sichtbeton", Ausgabe August 2004, Kanten gefast,
einschl. Schalung.
Breite bis ca. 1,20 m
einschl. Herstellen der Ausklinkungen, Aussparungen
etc. an den Auflagern.
Menge: 3,000 St

**10.1480 Treppenlauf 18 cm, 6 Stg 16 x 30**
Leistung wie vor beschrieben, jedoch:

6 Steigungen 16 x 30 cm
Menge: 3,000 St

**10.1490 Treppenlauf 2 cm, 6 Stg 16 x 30**
Leistung wie vor beschrieben, jedoch:

Laufdicke 20 cm,
6 Steigungen 16 x 30 cm
2 Podeste
(Gesamtlänge ca. 3,90 m)
Menge: 3,000 St

**10.1500 Schöck Tronsole Typ Z-V**
Schöck Tronsole Typ Z-V oder gleichwertig, als
Trittschalldämmelement zwischen Treppenpodest und
Treppenhauswand, mit Anschluss-Rahmen für den
schallbrückenfreien Anschluss der Schöck Tronsole Typ
L-250, für positive Querkräfte
Bewertete Trittschallpegeldifferenz: DLn,w* = 27 dB,
geprüft nach DIN 7396
Bewerteter Norm-Trittschallpegel: Ln,w = 40 dB,
Prüfstandwert nach DIN 7396
Feuerwiderstandklasse R90 gemäß Brandschutzgutachten
bei ausreichender Betondeckung der Konsole für R90
Lieferung und Einbau nach Angaben des Architekten oder
Tragwerksplaners. Die technischen Unterlagen des
Herstellers sind zu beachten.
Fachgerechter Einbau hat von Schöck zertifizierten
Fachunternehmen zu erfolgen.

Angebotenes Fabrikat:

Hersteller:

....................................................
vom Bieter einzutragen

Typ:

....................................................
vom Bieter einzutragen
Menge: 12,000 St

**10.1510 Schöck TRONSOLE Typ BS 175x90**
Schöck Tronsole Typ L-420 oder gleichwertig, für die
schallbrückenfreie Fugenausbildung zwischen Treppenlauf
 und Wand, aus hoch widerstandsfähiger PE-Schaum,
selbstklebend, zur sicheren schallbrückenfreien
Ausführung der Fuge.
Als Zubehör zu den tragenden Tronsole Typen zur
Ausbildung der Schallschutzsysteme für Treppen zum
sicheren Einhalten der Schalldämmwerte.
Länge/Höhe/Dicke = 1000/420/15 mm.
Lieferung und Einbau nach Angaben des Architekten oder
Tragwerksplaners. Die technischen Unterlagen des
Herstellers sind zu beachten.
Fachgerechter Einbau hat von Schöck zertifizierten
Fachunternehmen zu erfolgen.

Angebotenes Fabrikat:

Hersteller:

....................................................
vom Bieter einzutragen

Typ:

....................................................
vom Bieter einzutragen
Menge: 32,000 St

**10.1520 Schöck TRONSOLE Typ V 4**
Schöck Tronsole Typ T-V4 oder gleichwertig, als
tragendes Trittschalldämmelement zwischen Podest/Decke
und Lauf mit geradem Fugenprofil, mit bauaufsichtlicher
 Zulassung (Z 15.7-310),
Bewertete Trittschallpegeldifferenz: DLn,w* = 31 dB,
geprüft nach DIN 7396
Bewerteter Norm-Trittschallpegel: Ln,w = 36 dB,
Prüfstandwert nach DIN 7396
Feuerwiderstandsklasse R90
Elementlänge 1200 mm
Elementhöhe 220 mm
Lieferung und Einbau nach Angaben des Architekten oder
Tragwerksplaners. Die technischen Unterlagen des
Herstellers sind zu beachten.
Fachgerechter Einbau hat von Schöck zertifizierten
Fachunternehmen zu erfolgen.Angebotenes Fabrikat:

Angebotenes Fabrikat:

Hersteller:

....................................................
vom Bieter einzutragen

Typ:

....................................................
vom Bieter einzutragen
Menge: 5,000 St

**10.1530 Aussparungen Decke bis 250 cm2**
Herstellen von Aussparungen / Deckendurchbrüchen in
vorbeschriebener Decke, Dicke 22 cm, Öffnungsgröße bis
250 cm2.
Menge: 3,000 St

**10.1540 Aussparungen Decke bis 500 cm2**
Herstellen von Aussparungen / Deckendurchbrüchen in
vorbeschriebener Decke, Dicke 22 cm, Öffnungsgröße bis
500 cm2.
Menge: 8,000 St

**10.1550 Aussparungen bis 1000 cm2**
Herstellen von Aussparungen / Deckendurchbrüchen in
vorbeschriebener Decke, Dicke 22 cm, Öffnungsgröße bis
1000 cm2.
Menge: 6,000 St

**10.1560 Aussparungen bis 1500 cm2**
Herstellen von Aussparungen / Deckendurchbrüchen in
vorbeschriebener Decke, Dicke 22 cm, Öffnungsgröße bis
1500 cm2.
Menge: 10,000 St

**10.1570 Aussparungen bis 2000 cm2**
Herstellen von Aussparungen / Deckendurchbrüchen in
vorbeschriebener Decke, Dicke 22 cm, Öffnungsgröße bis
2000 cm2.
Menge: 4,000 St

**10.1580 Aussparungen bis 3000 cm2**
Herstellen von Aussparungen / Deckendurchbrüchen in
vorbeschriebener Decke, Dicke 22 cm, Öffnungsgröße bis
3000 cm2.
Menge: 4,000 St

**10.1590 Baustahl 500, Matten**
Bewehrung aus Baustahl 500 Matten, liefern, biegen und
einbauen.
Menge: 18500,000 kg

**10.1600 Baustahl 500, Stäbe**
Bewehrung aus Baustahl 500 Matten, liefern, biegen und
einbauen.
Menge: 54000,000 kg

**10.1610 Baustahl 500 S / M**
Bewehrung aus Baustahl 500 Matten oder Stäbe, in
Filigran- Deckenplatten.
Abrechnung nach Deckenplänen Lieferwerk.
Menge: 17000,000 kg

**10.1620 Unterstützungskörbe**
Unterstützungskörbe Bodenplatte, DBV-BT 28, Einzellänge
 2,00 m, oder gleichwertig
Menge: 410,000 St

**10.1630 Trennfugenplatte 40 mm**
Dämmung zwischen zweischaligen Haustrennwänden in
Ortbeton-Bauweise mit durchgehender Gebäudetrennfuge
nach DIN 4109 mit Schallschutzanforderungen
aus Steinwolle nach DIN EN 13162. Mit RAL-Gütezeichen
der Gütegemeinschaft Mineralwolle e.V. (freigezeichnet
gemäß deutscher Gefahrstoffverordnung und europäischer
Verordnung Nr. 1272/2008 (CLP-VO) Nota Q).
Nennwert der Wärmeleitfähigkeit: 0,039 W/(m·K)
nach DIN EN 13162
Bemessungswert der Wärmeleitfähigkeit: 0,040 W/(m·K)
nach DIN 4108-4:2017-03
Anwendungsgebiet nach DIN 4108-10: WTH-sg;
Bezeichnungsschlüssel gem. DIN EN 13162: MW-EN
13162-T7-WL(P)-SDi*-CP2-AFr43-MU1;
Nichtbrennbar, Euroklasse A1 nach DIN EN 13501;
Schmelzpunkt > 1000° C nach DIN 4102-17;
Grenzabmaße für die Dicken: T7 nach DIN EN 13162;
Langzeitige Wasseraufnahme WL(P) nach DIN EN 13162;
längenbezogener Strömungswiderstand AFr > 43 kPa*s/m²

Dämmschichtdicke: 40 mm

Länge x Breite: 1000 mm x 625 mm
Liefern und einlagig auf vorhandenem Untergrund
dichtgestoßen befestigen.
Der Stufenfalz ist so anzuordnen, dass kein flüssiger
Zement beim Betoniervorgang zwischen die Fugen und
somit hinter die Platten laufen kann. Die Wandschalung
der zweiten Wand ist ohne Verbindung zur ersten Schale
aufzustellen.
Verschnitte und Nachbesserungen werden nicht gesondert
vergütet.

ROCKWOOL Trennfugenplatte SPLITROCK
Menge: 105,000 m2

**10.1640 Einbau Befestigungselemente**
Einbauen von bauseits gelieferten
Befestigungselementen, Halfenschienen etc. zur
Verankerung des Aufzugs in der Schachtwand.
Menge: 20,000 m

**10.1650 Wärmedämmung Kellerwand 140 mm 039**
Wärmedämmschicht erdberührter Wandbereiche
Perimeterdämmung mit hoher Druckbelastbarkeit aus
extrudiertem Polystyrol-Hartschaum (XPS)
im drückenden Wasser oder aufstauenden Sickerwasser
(frei von halogenierten Treibmitteln)
entsprechend DIN EN 13164
Anwendungsgebiet gem. DIN 4108-10:PW-dh
Dicke: 140 mm
Bemessungswert der Wärmeleitfähigkeit: 0,039 W/(m K)
Eintauchtiefe: bis 7,00 m
Deckmaß: 1250 x 600 mm
Kantenausbildung: umlaufender Stufenfalz
Brandverhalten:
Baustoffklasse nach DIN 4102-1:B1 (schwer entflammbar)
Euroklasse: E
Druckspannung bzw. Druckfestigkeit bei 10% Stauchung
nach DIN EN 826:300 kPa
Langzeit-Kriechverhalten (50 Jahre) bei 2% Stauchung
nach DIN EN 1606:130 kPa

Die Dämmstoffplatten sind am Fußpunkt auf eine feste
Aufstandsfläche aufzustellen und dicht gestoßen, im
Verband, vollflächig mit einem geeigneten Kleber (z.B.
Superflex 10) aufzukleben, so dass ein Hinterlaufen mit
 Wasser unmöglich ist. Die Plattenkanten
sind zu verspachteln. Bei stumpfen Stößen z.B. an
Gebäudeecken, sind die Fugen und Plattenkanten
ebenfalls abzuspachteln. Einschließlich dem Herstellen
aller erforderlichen Schnitte in An- und
Abschlussbereichen und
Anarbeiten an alle Durchdringungen.
Typ:ROOFMATETM SL-AP 140 mm 039 (PW-dh) oder
gleichwertig
Hersteller: DOW Deutschland
Menge: 165,000 m2

**10.1660 Wärmedämmung Rand Bodenplatte 40 cm**
Leistung wie vor beschrieben, jedoch Wärmedämmung des
freien Randes der Bodenplatte.
senkrecht: Dicke 10 cm, Höhe Dämmung 64 cm
waagerecht: Dicke 14 cm, Breite 21 cm
Menge: 52,500 m

**10.1670 Wärmedämmung Rand Bodenplatte 85 cm**
Leistung wie vor beschrieben, jedoch Wärmedämmung des
freien Randes der Bodenplatte.
senkrecht: Dicke 10 cm, Höhe Dämmung 127 cm
waagerecht: Dicke 14 cm, Breite 21 cm
Menge: 4,000 m

**10.1680 Großlichtschacht Kunststoff 150 x 150 x 70 cm**
ACO Großlichtschacht Lichtschachtkörper 150 x 150 x 70
cm
aus weißem recyclingfähigem glasfaserverstärktem
Kunststoff  (GFK) für Fensterbreiten bis 150 cm.
Begehbar montiert.
Mit Entwässerungsöffnung,
integrierte Rostabhebesicherung.
Montage auf Perimeterdämmung 14 cm

Rost verkürzt (4 cm) (Sondermaß)

Gitterrost Maschenweite 30/10
Menge: 1,000 St

**10.1690 Großlichtschacht Kunststoff 200 x 150 x 70 cm**
ACO Großlichtschacht Lichtschachtkörper 200 x 150 x 70
cm
aus weißem recyclingfähigem glasfaserverstärktem
Kunststoff  (GFK) für Fensterbreiten bis 200 cm.
Begehbar montiert.
Mit Entwässerungsöffnung,
integrierte Rostabhebesicherung.
Montage auf Perimeterdämmung 14 cm

Rost verkürzt (4 cm) (Sondermaß)

Gitterrost Maschenweite 30/10
Menge: 2,000 St

**10.1700 Lichtschacht Kunststoff 100x 130x 60 cm**
ACO Therm Lichtschachtkörper 1000 x 1300 x 600
aus weißen recyclingfähigem glasfaserverstärktem
Kunststoff
für Fensterbreiten bis 1000 mm.
Begehbar montiert
Mit Entwässerungsöffnung, integrierte
Rostabhebesicherung
Kittrille für ACO Profix.
Mit 300 mm Höhenverstellbereich, sowie mit
Einschiebenut für erhältliche Rückwand.

Rost verkürzt (4 cm)

Gitterrost Maschenweite 30/10
Menge: 1,000 St

### 11 ABDICHTUNGSARBEITEN Sämtliche Abdichtungsarbeiten erfolgen gemäß DIN 18 195 - 4, Abdichtungen gegen Bodenfeuchte und nichtstauendes Sickerwasser. Abdichtung, Dichtungsbänder etc. sind systemkonform einzusetzen und zu verwenden.

*Hinweis*
Abdichtungsverfahren PERMATON®

I. Einleitung:

Die Abdichtung des Bauwerks hat im Bereich aller
erdberührten Bauteile nach dem
Verfahren PERMATON® zu erfolgen.

Für die entsprechende Bearbeitung ist zuständig:

  PERMATON® waterproof constructing Rödermark GmbH
  Niederlassung Süd
  Esslinger Straße 18
  73249 Wernau
  Tel. 0 71 53 / 92 90 62 -0
  Fax 0 71 53 / 92 90 62 -99
  NL-sued@permaton-roedermark.de

II. Dichtungstechnische Vorbemerkungen:

Für die Durchführung von Abdichtungsmaßnahmen der
erdüberschütteten Bauteile ist das Abdichtungsverfahren
 PERMATON® anzuwenden. Generell gilt die DIN 1045 1-3,
sowie die WU-Richtlinie des DAfStb.

Zur Anwendung kommt ein eignungsgeprüfter, schwindarmer
 WU-Beton mit speziellen Eigenschaften nach Angabe des
Tragwerkplaners und der Firma PERMATON®.

Qualitätsmerkmale:

Expositionsklasse:  XC4, XF1, XA1
Druckfestigkeitsklasse:  C25/30 mit hohem
Wassereindringwiderstand
Konsistenzklasse:  F3
Frischbetontemperatur:  < 25°C
Verzögerungszeit:  bis 3 Std.

Die oben genannten Anforderungen sind maßgebend, sofern
 keine höheren Ansprüche durch abweichende
Expositionsklassen, bzw. statische Belange gefordert
werden. Die endgültige Betonrezeptur ist zwischen dem
Betonwerk und der Firma PERMATON® abzustimmen.

Die Firma PERMATON® übernimmt schriftlich die
Gewährleistung in vollem Umfang für die Dichtigkeit des
 wasserundurchlässigen Betons als Baustoff nach DIN
1045-2, und die Wasserundurchlässigkeit der
abzudichtenden Tragwerksteile auf einen
Gewährleistungszeitraum von 10 (zehn) Jahren. Als
besondere Sicherheit besteht über den
Gewährleistungszeitraum ein erweiterter
Versicherungsschutz als Ingenieur-Berufshaftpflicht zur
 Absicherung unserer Gewährleistungszusage mit einem
Basishaftungshöchstbetrag von 2,0 Mio. _. Die
Einhaltung der betontechnologischen und konstruktiven
Maßnahmen, sowie die Beachtung der dichtungstechnischen
 Detailzeichnungen und Angaben der örtlichen Aufsicht
der Firma PERMATON® werden vorausgesetzt.

Voraussetzung für die
Dichtigkeits-Gewährleistungsübernahme ist ferner die
ganzzeitige Beaufsichtigung sämtlicher
Abdichtungs-Betonierarbeiten durch die Mitarbeiter der
Firma PERMATON®. Die ausführende Bauunternehmung ist
deshalb gehalten, bei der Firma PERMATON® mindestens
einen Werktag vor dem jeweiligen Termin die
Betoniervorgänge anzumelden.

Alle Fugen in der WU-Konstruktion werden durch innen
liegende Fugenbänder der Firma
PERMATON® überbrückt. Der Einbau erfolgt über den
Rohbauunternehmer.

In den Umfassungswänden sind druckwasserdichte
Schalungsbindeelemente Fabrikat PERMATON® -SB
einzubauen. Das Schließen der Spannstellen erfolgt
durch Fachkräfte der Firma PERMATON®.

Das wasserdichte Zusammenfügen der Fugenbänder wird
durch Fügetechniker der Firma
PERMATON® durchgeführt. Das Gleiche gilt, soweit nicht
nachweislich entsprechendes Fachpersonal zur Verfügung
steht, für die Abdichtung von Rohrdurchführungen
(gesonderte Beauftragung). Die Arbeiten erfolgen teils
im Zusammenhang mit den jeweiligen
Betonierterminen und sind rechtzeitig anzukündigen.

Bei der Kalkulation sind für die Erstprüfung, sowie für
 die laufende Überwachung ÜK 2 ge-mäß DIN 1045-2,
anfallenden Kosten zu berücksichtigen. Im weiteren sind
 entsprechende Kostenangebote der Firma PERMATON®
einzuholen und mit einzukalkulieren.

Die dichtungstechnischen Detailzeichnungen, mit
sämtlichen Angaben über Fugenbänder,
Fugenüberbrückungsmaßnahmen und sonstigen Einzelheiten,
 werden der ausführenden Bauunternehmung nach
Auftragserteilung als bauverbindliche
Ausführungsunterlage zu
Verfügung gestellt.

Änderungen der betontechnologischen und konstruktiven
Maßnahmen, sowie der dichtungstechnischen
Detailzeichnungen sind nur im Einvernehmen mit der
Firma PERMATON® möglich.

Die Standsicherheit und Auftriebssicherheit
gewährleistet der Tragwerksplaner.

Während der Bauzeit hat der Bauunternehmer eine
wasserfreie Baugrube zu gewährleisten. Pumpensümpfe zur
 Ableitung des Wassers sind außerhalb des zu
erstellenden Bauwerkes vorzusehen.

Die Richtlinien für die Herstellung des Tragwerkes nach
 dem Verfahren PERMATON® sind zu beachten.

Die nachfolgend beschriebenen Positionen beinhalten der
 Einbau der bauseitsgelieferten Materialien. Alle
Nebenarbeiten und Erschwernisse sind einzukalkulieren.

**11.1710 Zulage Verfahren Permaton**
Zulage zu den Betonpositionen Abdichtungsverfahren
PERMATON®

In dem Pauschalpreis sind alle Mehrleistungen und
Nebenaufwendungen, insbesondere, die gemäß den
dichtungstechnischen Vorbemerkungen vom Unternehmer zu
erbringenden Leistungen, sowie dem Einbau von
Schalungsbinde-Elementen Typ PERMATON® -SB 24 für
druckwasserdichte Stahlbetonbauwerke in den 2-häuptig
geschalten Wänden, einzukalkulieren.

Die Fugenausbildung und damit verbundene Lieferungen
und Leistungen werden gesondert vergütet.

1. Zuschlag zu den Betonpositionen für die Herstellung
der
Bodenplatte, d > 25 - 40 cm, im Verfahren PERMATON®.

Betongüte:  mind. C25 / 30 WU
Expositionsklassen:  XC4; XF1, XA1;

ca. 650 qm  d ? 25 - 40 cm

2. Zuschlag zu den Betonpositionen für die Herstellung
der
Ortbeton-Wände, d >  24 cm, im Verfahren PERMATON®.

Betongüte:  mind. C 25 / 30 WU
Expositionsklassen:  XC4; XF1; XA1; WF

ca. 305 qm  d = 24 cm
Einheit: psch

**11.1720 Arbeitsfugenband Boden- Wand**
Arbeitsfugenband PERMATON® AF-24 einbauen in der
Arbeitsfuge Boden-Wand
Menge: 110,000 m

**11.1730 Arbeitsfugenband Wand - Wand**
Arbeitsfugenband PERMATON® AF-24 einbauen in der
Arbeitsfuge Wand-Wand
Menge: 20,000 m

**11.1740 Arbeitsfugenband Boden - Boden**
Arbeitsfugenband PERMATON® AF-24 einbauen in der
Arbeitsfuge Boden-Boden (stehend)
Menge: 70,000 m

**11.1750 Arbeitsfugenband Arbeitsfuge Boden - Boden**
Arbeitsfugenband PERMATON® AF-32 einbauen in der
Arbeitsfuge Boden-Boden (liegend).
Menge: 35,000 m

**11.1760 Dehnfugenband Wand - Wand**
Dehnfugenband PERMATON® DF-24 einbauen in der Dehnfuge
Wand-Wand.
Menge: 7,000 m

**11.1770 Rohrdurchführung Permaton SML 100 mm**
Einbau von Durchführungen für Ver- und
Entsorgungsleitungen als Hüll- oder Medienrohr, Typ
PERMATON® - SML,
Durchmesser 100 mm
Menge: 5,000 St

**11.1780 Rohrdurchführung Permaton SML 125 mm**
Einbau von Durchführungen für Ver- und
Entsorgungsleitungen als Hüll- oder Medienrohr, Typ
PERMATON® - SML,
Durchmesser 125 mm
Menge: 1,000 St

**11.1790 Rohrdurchführung Permaton SML 150 mm**
Einbau von Durchführungen für Ver- und
Entsorgungsleitungen als Hüll- oder Medienrohr, Typ
PERMATON® - SML,
Durchmesser 150 mm
Menge: 1,000 St

**11.1800 Dichteinsätze Permaton DE 100 mm**
Einbau von Dichteinsätzen in Kernbohrungen sowie
Hüllrohren, wie vor beschrieben für
Versorgungsleitungen wie Gas, Wasser, Strom etc., Typ
PERMATON® - DE.
Durchmesser 100 mm
Menge: 2,000 St

**11.1810 Dichteinsätze Permaton DE 125 mm**
Einbau von Dichteinsätzen in Kernbohrungen sowie
Hüllrohren, wie vor beschrieben für
Versorgungsleitungen wie Gas, Wasser, Strom etc., Typ
PERMATON® - DE.
Durchmesser 125 mm
Menge: 1,000 St

**11.1820 Dichteinsätze Permaton DE 150 mm**
Einbau von Dichteinsätzen in Kernbohrungen sowie
Hüllrohren, wie vor beschrieben für
Versorgungsleitungen wie Gas, Wasser, Strom etc., Typ
PERMATON® - DE.
Durchmesser 150 mm
Menge: 1,000 St

**11.1830 Dichtkragen Permaton DK 100 mm**
Einbau von Dichtkragen für Kanaldurchführungen in der
Bodenplatte und den Wänden, Typ PERMATON® - DK.
Durchmesser 100 mm
Menge: 4,000 St

**11.1840 Bodeneinlauf Permaton BA**
Einbau von Bodeneinlauf ,Typ PERMATON® - BA begehbar,
Rost mit Rahmen aus Edelstahl, Geruch- und
Reinigungsverschluss, Ablaufleistung 0,8 l/s.
Menge: 2,000 St

### 12 MAUERARBEITEN DIN 18330

**12.1850 Mauerwerk Außenwand KS 24 cm**
Außenmauerwerk, d = 24 cm, herstellen
aus KS-Planelementen KS XL-PE.
Festigkeitsklasse 20,
Rohdichteklasse 2,0,
Lagerfugen: Dünnbettmörtel, 2 - 3 mm dick,
Farbe weiß,
Ausgleichsschicht: Normalmörtel MG lll,
Stoßfugen unvermörtelt.
Vermauerung mit Versetzgerät.
Menge: 260,000 m2

**12.1860 Mauerwerk Außenwand KS 24 cm einseitig**
Leistung wie vor beschrieben, jedoch Wand einseitig
gegen Trennwandplatte / Nachbarbebauung
Menge: 90,000 m2

**12.1870 Mauerwerk Innenwand KS 24 cm**
Innenmauerwerk, d = 24 cm, herstellen
aus KS-Planelementen KS XL-PE.
Festigkeitsklasse 20,
Rohdichteklasse 2,0,
Lagerfugen: Dünnbettmörtel, 2 - 3 mm dick,
Farbe weiß,
Ausgleichsschicht: Normalmörtel MG lll,
Stoßfugen unvermörtelt.
Vermauerung mit Versetzgerät.
Menge: 735,000 m2

**12.1880 Mauerwerk Innenwand KS 11,5cm**
Leistung wie vor beschrieben, jedoch Wanndicke 11,5 cm
Menge: 146,000 m2

**12.1890 Aufkantung Attika**
Aufkantung,, d = 24 cm, herstellen
aus KS-Steinen, Höhe 25 cm,
Festigkeitsklasse 20,
Rohdichteklasse 2,0,
Lagerfugen: Dünnbettmörtel, 2 - 3 mm dick,
Farbe weiß,
Ausgleichsschicht: Normalmörtel MG lll,
Stoßfugen unvermörtelt.
Menge: 79,000 m

**12.1900 Fertigteilstürze 11,5**
Fertigteilstürze als Zulage zum Mauerwerk (Überbrückung
 Türöffnungen)
Länge ca. 1,30 m
Breite 11,5 cm.
Menge: 5,000 m

**12.1910 Türstürze 1,41 x 0,24 x 0,26 m**
Türstürze geschalt, dreiseitig, aus Stahlbeton C 25 /
30
Einzellänge 1,41 m
Breite 0,24 m
Höhe 0,26 m
Menge: 34,000 St

**12.1920 Öffnungen herstellen MW 11,5 cm bis 500 cm2**
Herstellen von Wanddurchbrüchen in vorbeschriebenen
Mauerwerkswänden (KS), durch Aussparen, Wanddicke bis
11,5 cm,
Querschnitt bis 500 cm2
Menge: 7,000 St

**12.1930 Öffnungen herstellen MW 11,5 cm bis 1000 cm2**
Herstellen von Wanddurchbrüchen in vorbeschriebenen
Mauerwerkswänden (KS), durch Aussparen, Wanddicke bis
11,5 cm,
Querschnitt bis 1000 cm2
Menge: 4,000 St

**12.1940 Öffnungen herstellen MW 11,5 cm bis 1500 cm2**
Herstellen von Wanddurchbrüchen in vorbeschriebenen
Mauerwerkswänden (KS), durch Aussparen, Wanddicke bis
11,5 cm,
Querschnitt bis 1500 cm2
Menge: 1,000 St

**12.1950 Öffnungen herstellen MW 24 cm bis 500 cm2**
Herstellen von Wanddurchbrüchen in vorbeschriebenen
Mauerwerkswänden (KS), durch Aussparen, Wanddicke bis
24 cm,
Querschnitt bis 500 cm2
Menge: 16,000 St

**12.1960 Öffnungen herstellen MW 24 cm bis 1000 cm2**
Herstellen von Wanddurchbrüchen in vorbeschriebenen
Mauerwerkswänden (KS), durch Aussparen, Wanddicke bis
24 cm,
Querschnitt bis 500 cm2
Menge: 35,000 St

**12.1970 Öffnungen herstellen MW 24 cm bis 3000 cm2**
Herstellen von Wanddurchbrüchen in vorbeschriebenen
Mauerwerkswänden (KS), durch Aussparen, Wanddicke bis
24 cm,
Querschnitt bis 3000 cm2
Menge: 1,000 St

**12.1980 Querschnittsabdichtung Innenwand 24 cm**
Querschnittsabdichtung auf Bodenplatten unter
Innenwänden, Wandbreite 24 cm, Gesamtbreite der
Abdichtung 44 cm (Überstand Abdichtung beidseitig 10
cm, zum späteren Anschluss der Abdichtung auf der
Bodenplatte))

Entfernen von haftungsmindernden Bestandteilen wie
Zementleim, Staub, Mörtelreste und Grate mit geeignetem
 Gerät z.B. Stahlbessen oder Schleifgerät. Tragfähigen
Untergrund

Grundieren der abzudichtenden Betonfläche mit
lösemittelfreier, verfestigender Spezialgrundierung im
Wandaufstandsbereich. Die Grundierung auf der
Innenseite mit ca. 50 mm Überstand ausführen.
Pfützenbildungen sind zu vermeiden.
Verbrauch: 0,1-0,2 l/m² Remmers Kiesol MB

Querschnittsabdichtung aus 2.-komp., flexibler,
mineralischer Dichtungsschlämme herstellen.
Rissüberbrückung > 2 mm, bis 1 bar druckwasserdicht
nach 18 Std. (5°C und 90% r.F.).
Abdichtung im Schlämmverfahren in zwei Arbeitsgängen
aufbringen. Mindesttrockenschichtdicke > 2 mm
Verbrauch: ca. 2,5 kg/m² bei 2 mm Schichtdicke Remmers
MB 2K
Menge: 86,000 m

**12.1990 Querschnittsabdichtung Innenwand 11,5 cm**
Leistung wie vor beschrieben, jedoch Wanddicke 11,5 cm,
 Gesamtbreite der Abdichtung 32 cm
Menge: 5,000 m

**12.2000 Trennfugendämmplatte MW 40 mm**
Dämmung zwischen zweischaligen Haustrennwänden aus
Mauerwerk mit durchgehender Gebäudetrennfuge nach DIN
4109 mit Schallschutzanforderungen
 aus Steinwolle nach DIN EN 13162. Mit RAL-Gütezeichen
der Gütegemeinschaft Mineralwolle e.V. (freigezeichnet
gemäß deutscher Gefahrstoffverordnung und europäischer
Verordnung Nr. 1272/2008 (CLP-VO) Nota Q).
Nennwert der Wärmeleitfähigkeit: 0,034 W/(m·K)
nach DIN EN 13162
Bemessungswert der Wärmeleitfähigkeit: 0,035 W/(m·K)
nach DIN 4108-4:2017-03
Anwendungsgebiet nach DIN 4108-10: WTH-sh;
Bezeichnungsschlüssel gem. DIN EN 13162: MW-EN
13162-T6-WL(P)-SDi*-CP5-AFr25-MU1;
Nichtbrennbar, Euroklasse A1 nach DIN EN 13501;
Schmelzpunkt > 1000° C nach DIN 4102-17;
Grenzabmaße für die Dicken T6 nach DIN EN 13162;
Langzeitige Wasseraufnahme WL(P) nach DIN EN 13162;
längenbezogener Strömungswiderstand AFr > 25 kPa*s/m²

Dämmschichtdicke: 40 mm

Länge x Breite: 1000 mm x 625 mm, 2000 mm x 1000 mm
Liefern und einlagig auf vorhandenem Untergrund
dichtgestoßen verlegen.
Verschnitte und Nachbesserungen werden nicht gesondert
vergütet.

ROCKWOOL Trennfugendämmplatte SPLITROCK MW oder
gleichwertig
Menge: 64,000 m2

### 13 ARBEITEN AUF NACHWEIS

*Hinweis*
Nachfolgend sind die Stundenverrechnungssätze
anzubieten.
Die angegebene Zahl von Stunden ist unverbindlich,
Bezahlt werden nur die auf Anordnung des AG tatsächlich
geleisteten Stunden.

**13.2010 Facharbeiter**
.
Menge: 30,000 h

**13.2020 Helfer**
.
Menge: 30,000 h

*Hinweis*
Stundenlohnarbeiten durch Baugeräte auf Anordnung des
AG ausführen.
Der Verrechnungssatz für das jeweilige Gerät umfasst
sämtliche Aufwendungen für den Einsatz, insbesondere
Gerätevorhalte- und Betriebsstoffkosten sowie sämtliche
Zuschläge einschließlich der Kosten für das
Bedienungspersonal.
Der Verrechnungssatz gilt für das zum Zeitpunkt des
Abrufes einsatzbereit auf der Baustelle befindliche
Baugerät.
Vergütet werden die tatsächlich geleisteten
Arbeitsstunden.

**13.2030 Bagger über 0,4 bis 1,0 m³**
Menge: 5,000 h

**13.2040 Frontlader, luftbereift über 45 bis 75 kW**
Menge: 5,000 h

**13.2050 Flächenrüttler (Rüttelverdichter) über 0,75-1,3 t**
Menge: 1,000 h

**13.2060 Kompressor über 5 bis 10 m³/mon.**
Menge: 1,000 h

**13.2070 Bohr- und Abbauhammer bis 20 kg.**
Menge: 1,000 h

*Hinweis*
Stundenlohnarbeiten durch Lastkraftwagen auf Anordnung
des AG ausführen.
Der Verrechnungssatz für den jeweiligen Lkw umfasst
sämtliche Aufwendungen für den Einsatz des Lkw,
insbesondere Gerätevorhalte- und Betriebsstoffkosten
sowie sämtliche Zuschläge einschließlich der Kosten für
den Fahrer.
Der Verrechnungssatz gilt für das zum Zeitpunkt des
Abrufes einsatzbereit auf der Baustelle befindliche
Fahrzeug.
Vergütet werden die tatsächlich geleisteten
Arbeitsstunden nach der tatsächlichen Nutzlast des
jeweiligen Lkw (ohne Erhöhung der Nutzlaststufe für
Sonderfahrzeuge).

**13.2080 LKW-Kipper mit Allradantrieb, ca. 12 t Nutzlast**
Menge: 1,000 h

USt %: 19,00
